# Gelosia de fàbrica per a tanca de parcel·la, sobre mur

- Propietat de l'arxiu: CYPE INGENIEROS, S.A.
- Format: FIEBDC-3/2002
- Divisa: EUR
- Costos indirectes: 3.00 %
- IVA: 21.00 %

## U Urbanització interior de la parcel·la

### UV Tancaments exteriors

#### UVC Gelosia de fàbrica

**UVC010** m² Gelosia de fàbrica per a tanca de parcel·la, sobre mur.
Clos de parcel·la format per gelosia de fàbrica de blocs ceràmics de gelosia decorativa, color vermell, acabat mat, de 20x20x7 cm, rebudes amb morter de ciment, industrial, M-5, sobre mur de fàbrica o formigó.
Criteri de valoració econòmica: El preu no inclou el mur.
Inclou: Replanteig dels tancaments a realitzar. Col·locació i aplomat de mires de referència. Estesa de fils entre mires. Col·locació de ploms fixos a les arestes. Col·locació de les peces. Repàs de les juntes i neteja del parament.
Criteri d'amidament de projecte: Superfície mesurada segons documentació gràfica de Projecte.
Criteri de mesura d'obra: Es mesurarà la superfície realment executada segons especificacions de Projecte.

| Codi | Ut | Descripció | Rendiment | Preu | Import |
|---|---|---|---|---|---|
| mt08aaa010a | m³ | Aigua. (material) | 0.006 | 1.50 | 0.01 |
| mt09mif010ca | t | Morter industrial per a obra de paleta, de ciment, color gris, categoria M-5 (resistència a compressió 5 N/mm²), subministrat en sacs, segons UNE-EN 998-2. (material) | 0.013 | 53.48 | 0.70 |
| mt20cec030a | U | Bloc ceràmic de gelosia decorativa, color vermell, acabat mat, de 20x20x7 cm. (material) | 23.000 | 0.83 | 19.09 |
| op00amo010 |  | Mola o radial. | 1.000 | 0.00 | 0.00 |
| mo041 | h | Oficial 1ª construcció d'obra civil. (mà d'obra) | 0.539 | 28.42 | 15.32 |
| mo087 | h | Ajudant construcció d'obra civil. (mà d'obra) | 0.581 | 25.28 | 14.69 |
| % | % | Costos directes complementaris | 2 % | 49.81 | 1.00 |
|  |  | Costos directes |  |  | 50.81 |
