# Tancament de parcel·la, de reixeta electrosoldada

- Propietat de l'arxiu: CYPE INGENIEROS, S.A.
- Format: FIEBDC-3/2002
- Divisa: EUR
- Costos indirectes: 3.00 %
- IVA: 21.00 %

## U Urbanització interior de la parcel·la

### UV Tancaments exteriors

#### UVE Reixetes electrosoldades

**UVE010** m Tancament de parcel·la, de reixeta electrosoldada.
Clos de parcel·la format per panells de reixa electrosoldada amb platina d'acer galvanitzat de 30x2 mm en quadrícula de 30x30 mm, amb bastidor electrosoldat i pals de perfil buit d'acer galvanitzat, de secció quadrada 40x40x1,5 mm i 1 m d'altura, separats 2,5 cm entre si i encastats en daus de formigó o murets de fàbrica o formigó. Inclús accessoris per a la fixació d'els panells de reixeta electrosoldada als pals metàl·lics.
Inclou: Replanteig. Obertura de buits per col·locació dels pals. Col·locació dels pals. Abocat del formigó. Aplomat i alineació dels pals. Col·locació dels panells de reixeta.
Criteri d'amidament de projecte: Longitud mesurada segons documentació gràfica de Projecte, deduint la longitud dels buits de portes i cancel·les.
Criteri de mesura d'obra: Es mesurarà la longitud realment executada segons especificacions de Projecte, deduint la longitud dels buits de portes i cancel·les.

| Codi | Ut | Descripció | Rendiment | Preu | Import |
|---|---|---|---|---|---|
| mt26btr010a | m² | Reixa electrosoldada amb platina d'acer galvanitzat de 30x2 mm en quadrícula de 30x30 mm, amb bastidor electrosoldat. (material) | 1.000 | 51.70 | 51.70 |
| mt52vpm020a | U | Pal de perfil buit d'acer galvanitzat, de secció quadrada 40x40x1,5 mm i 1 m d'altura. (material) | 0.440 | 4.93 | 2.17 |
| mt52vpm052 | U | Accessoris per a la fixació d'els panells de reixeta electrosoldada als pals metàl·lics. (material) | 1.000 | 2.63 | 2.63 |
| mt10hmf010tLb | m³ | Formigó HM-20/B/20/X0, fabricat en central. (material) | 0.015 | 85.80 | 1.29 |
| mo018 | h | Oficial 1ª serraller. (mà d'obra) | 0.300 | 28.86 | 8.66 |
| mo059 | h | Ajudant serraller. (mà d'obra) | 0.300 | 25.36 | 7.61 |
| mo041 | h | Oficial 1ª construcció d'obra civil. (mà d'obra) | 0.300 | 28.42 | 8.53 |
| mo087 | h | Ajudant construcció d'obra civil. (mà d'obra) | 0.300 | 25.28 | 7.58 |
| % | % | Costos directes complementaris | 2 % | 90.17 | 1.80 |
|  |  | Costos directes |  |  | 91.97 |
