# Clos de parcel·la, de malla electrosoldada

- Propietat de l'arxiu: CYPE INGENIEROS, S.A.
- Format: FIEBDC-3/2002
- Divisa: EUR
- Costos indirectes: 3.00 %
- IVA: 21.00 %

## U Urbanització interior de la parcel·la

### UV Tancaments exteriors

#### UVT Malles metàl·liques

**UVT020** m Clos de parcel·la, de malla electrosoldada.
Clos de parcel·la format per panells de malla electrosoldada, de 50x50 mm de passada de malla i 4 mm de diàmetre, acabat galvanitzat, amb bastidor de perfil buit d'acer galvanitzat de secció 20x20x1,5 mm i pals de perfil buit d'acer galvanitzat, de secció quadrada 40x40x1,5 mm i 1 m d'altura, separats 2 cm entre si i encastats en murs de fàbrica o formigó. Inclús morter de ciment per a rebuda dels pals i accessoris per a la fixació d'els panells de malla electrosoldada als pals metàl·lics.
Criteri de valoració econòmica: El preu no inclou el mur.
Inclou: Replanteig. Obertura de buits per col·locació dels pals. Col·locació dels pals. Abocat del morter. Aplomat i alineació dels pals. Col·locació dels panells de malla.
Criteri d'amidament de projecte: Longitud mesurada segons documentació gràfica de Projecte, deduint els buits de longitud major de 1 m.
Criteri de mesura d'obra: Es mesurarà la longitud realment executada segons especificacions de Projecte, deduint els buits de longitud major de 1 m.

| Codi | Ut | Descripció | Rendiment | Preu | Import |
|---|---|---|---|---|---|
| mt52vse010a | m² | Panell de malla electrosoldada, de 50x50 mm de passada de malla i 4 mm de diàmetre, acabat galvanitzat. (material) | 1.000 | 8.75 | 8.75 |
| mt52vpm020a | U | Pal de perfil buit d'acer galvanitzat, de secció quadrada 40x40x1,5 mm i 1 m d'altura. (material) | 0.550 | 4.93 | 2.71 |
| mt52vpm010a | m | Perfil buit d'acer galvanitzat, de secció quadrada 20x20x1,5 mm. (material) | 3.000 | 2.31 | 6.93 |
| mt52vpm051 | U | Accessoris per a la fixació d'els panells de malla electrosoldada als pals metàl·lics. (material) | 1.000 | 2.50 | 2.50 |
| mt08aaa010a | m³ | Aigua. (material) | 0.006 | 1.50 | 0.01 |
| mt09mif010ka | t | Morter industrial per a obra de paleta, de ciment, color gris, amb additiu hidròfug, categoria M-10 (resistència a compressió 10 N/mm²), subministrat en sacs, segons UNE-EN 998-2. (material) | 0.019 | 65.98 | 1.25 |
| op00tal010 |  | Trepant. | 1.000 | 0.00 | 0.00 |
| op00ato010 |  | Tornavís. | 1.000 | 0.00 | 0.00 |
| au00auh040 |  | Vibrador de formigó, elèctric. | 1.000 | 0.00 | 0.00 |
| mo087 | h | Ajudant construcció d'obra civil. (mà d'obra) | 0.120 | 25.28 | 3.03 |
| mo018 | h | Oficial 1ª serraller. (mà d'obra) | 0.360 | 28.86 | 10.39 |
| mo059 | h | Ajudant serraller. (mà d'obra) | 0.360 | 25.36 | 9.13 |
| % | % | Costos directes complementaris | 3 % | 44.70 | 1.34 |
|  |  | Costos directes |  |  | 46.04 |
