# Paviment continu de formigó ornamental "HOLCIM"

- Propietat de l'arxiu: CYPE INGENIEROS, S.A.
- Format: FIEBDC-3/2002
- Divisa: EUR
- Costos indirectes: 3.00 %
- IVA: 21.00 %

## U Urbanització interior de la parcel·la

### UX Paviments exteriors

#### UXC Continus de formigó

**UXC030** m² Paviment continu de formigó ornamental "HOLCIM".
Paviment continu, amb junts, de 10 cm d'espessor, realitzat amb formigó HM-25/B/20/X0 Artevia Natural "HOLCIM", amb fibres de polipropilè incloses, fabricat en central, acabat Amarillo Ofita; i abuixardada mecànica de la superfície, per deixar al descobert 2/3 del diàmetre de l'àrid; posterior aplicació de resina segelladora Artevia "HOLCIM", incolora.
Criteri de valoració econòmica: El preu no inclou la base de la solera ni l'execució i el segellat dels junts.
Inclou: Preparació de la superfície de recolzament del formigó. Replanteig dels junts de construcció, de dilatació i de retracció. Col·locació d'encofrats. Estesa de nivells. Reg de la superfície base. Connexionat, ancoratge i embroquetat de les xarxes d'instal·lacions projectades. Abocament i compactació del formigó. Anivellat i remolinat manual del formigó. Curat del formigó. Abuixardada mecànica de la superfície. Retirada d'encofrats. Neteja de la superfície de formigó, mitjançant màquina hidronetejadora d'aigua a pressió. Aplicació de la resina d'acabat.
Criteri d'amidament de projecte: Superfície mesurada en projecció horitzontal, segons documentació gràfica de Projecte.
Criteri de mesura d'obra: Es mesurarà, en projecció horitzontal, la superfície realment executada segons especificacions de Projecte.

| Codi | Ut | Descripció | Rendiment | Preu | Import |
|---|---|---|---|---|---|
| mt09hil090a | m³ | Formigó HM-25/B/20/X0 Artevia Natural "HOLCIM", amb fibres de polipropilè incloses, fabricat en central, acabat Amarillo Ofita. (material) | 0.105 | 291.00 | 30.56 |
| mt09hil030a | l | Resina segelladora Artevia "HOLCIM", incolora, formada per una dispersió de resina acrílica estirenada, per la cura i la protecció de paviments continus de formigó. (material) | 0.300 | 6.00 | 1.80 |
| mq06vib020 | h | Regla vibrant de 3 m. (maquinària) | 0.020 | 5.23 | 0.10 |
| mq08lch040 | h | Hidronetejadora a pressió. (maquinària) | 0.150 | 5.15 | 0.77 |
| mq06aca025 | h | Equip de buixardat per a paviment de formigó. (maquinària) | 1.000 | 22.48 | 22.48 |
| mo041 | h | Oficial 1ª construcció d'obra civil. (mà d'obra) | 0.480 | 28.42 | 13.64 |
| mo087 | h | Ajudant construcció d'obra civil. (mà d'obra) | 0.480 | 25.28 | 12.13 |
| % | % | Costos directes complementaris | 2 % | 81.48 | 1.63 |
|  |  | Costos directes |  |  | 83.11 |
