# Paviment gibrell per a vianants

- Propietat de l'arxiu: CYPE INGENIEROS, S.A.
- Format: FIEBDC-3/2002
- Divisa: EUR
- Costos indirectes: 3.00 %
- IVA: 21.00 %

## U Urbanització interior de la parcel·la

### UX Paviments exteriors

#### UXO Ribells

**UXO010** m² Paviment gibrell per a vianants.
Paviment gibrell per vianants, de 10 cm de gruix, realitzat amb sorra calcària, estesa i rasantajada amb motoanivelladora, sobre base ferm existent, no inclosa en aquest preu. Inclús, rassants previs, estesa, reforçat de cantells, humectació, piconat i neteja.
Inclou: Càrrega i transport a peu de tall del material de reblert i regat del mateix. Estesa del material de reblert en capes de gruix uniforme. Perfilat de cantells. Rec de la capa. Piconat mitjançant corró vibrador. Anivellació.
Criteri d'amidament de projecte: Superfície mesurada en projecció horitzontal, segons documentació gràfica de Projecte.
Criteri de mesura d'obra: Es mesurarà, en projecció horitzontal, la superfície realment executada segons especificacions de Projecte.

| Codi | Ut | Descripció | Rendiment | Preu | Import |
|---|---|---|---|---|---|
| mt01arp040a | m³ | Sorra calcària seleccionada de picament, color, amb granulometria de 0 a 5 mm de diàmetre. (material) | 0.120 | 23.55 | 2.83 |
| mq01mot010a | h | Motoanivelladora de 141 kW. (maquinària) | 0.005 | 75.91 | 0.38 |
| mq02rot030a | h | Compactadora tàndem autopropulsat, de 63 kW, de 8,75 t, amplada de treball 168 cm. (maquinària) | 0.005 | 43.84 | 0.22 |
| mq02cia020j | h | Camió cisterna, de 8 m³ de capacitat. (maquinària) | 0.004 | 118.90 | 0.48 |
| mo041 | h | Oficial 1ª construcció d'obra civil. (mà d'obra) | 0.002 | 28.42 | 0.06 |
| mo087 | h | Ajudant construcció d'obra civil. (mà d'obra) | 0.006 | 25.28 | 0.15 |
| % | % | Costos directes complementaris | 2 % | 4.12 | 0.08 |
|  |  | Costos directes |  |  | 4.20 |
