# Paviment de gespa sintètica

- Propietat de l'arxiu: CYPE INGENIEROS, S.A.
- Format: FIEBDC-3/2002
- Divisa: EUR
- Costos indirectes: 3.00 %
- IVA: 21.00 %

## U Urbanització interior de la parcel·la

### UX Paviments exteriors

#### UXS De gespa sintètica

**UXS010** m² Paviment de gespa sintètica.
Paviment de gespa sintètica, de quatre tons de color verd i marró, compost de flocs rectes monofilament Dogbone DB Shape de 3/8" de fibra 100% polietilè resistent als raigs UV, 5200/8 decitex, 120 micres de gruix i flocs rectes texturitzats de 3/8" de fibra 100% polipropilè resistent als raigs UV, 3000/6 decitex, 110 micres de gruix, teixits sobre base de polipropilè drenant reforçada amb una capa de feltre, amb termofixat i segellat amb làtex, de 25 mm d'altura de pel, de 27 mm d'altura total de moqueta, 2280 g/m² i 16800 flocs/m²; banda d'unió de geotèxtil de polipropilè, de 300 mm d'amplada i adhesiu de poliuretà bicomponent, llastrat amb 5 kg/m² d'àrid silici, de granulometria compresa entre 0,4 i 0,8 mm; per a ús decoratiu.
Criteri de valoració econòmica: El preu no inclou la superfície base.
Inclou: Replanteig. Col·locació de la gespa sintètica. Llastrat de la superfície.
Criteri d'amidament de projecte: Superfície mesurada segons documentació gràfica de Projecte.
Criteri de mesura d'obra: Es mesurarà la superfície realment executada segons especificacions de Projecte.

| Codi | Ut | Descripció | Rendiment | Preu | Import |
|---|---|---|---|---|---|
| mt47cit230b | m² | Gespa sintètica, de quatre tons de color verd i marró, compost de flocs rectes monofilament Dogbone DB Shape de 3/8" de fibra 100% polietilè resistent als raigs UV, 5200/8 decitex, 120 micres de gruix i flocs rectes texturitzats de 3/8" de fibra 100% polipropilè resistent als raigs UV, 3000/6 decitex, 110 micres de gruix, teixits sobre base de polipropilè drenant reforçada amb una capa de feltre, amb termofixat i segellat amb làtex, de 25 mm d'altura de pel, de 27 mm d'altura total de moqueta, 2280 g/m² i 16800 flocs/m², subministrat en rotllos. (material) | 1.040 | 17.02 | 17.70 |
| mt47cit250d | m | Banda d'unió de geotèxtil de polipropilè, de 300 mm d'amplada, subministrada en rotllos. (material) | 0.420 | 1.06 | 0.45 |
| mt47cit260a | kg | Adhesiu de poliuretà bicomponent. (material) | 0.300 | 4.31 | 1.29 |
| mt47cit004a | kg | Àrid silici, de granulometria compresa entre 0,4 i 0,8 mm, subministrat en sacs. (material) | 5.000 | 0.15 | 0.75 |
| mq07cel010 | h | Carretó elevador dièsel de doble tracció de 8 t. (maquinària) | 0.217 | 27.52 | 5.97 |
| mo041 | h | Oficial 1ª construcció d'obra civil. (mà d'obra) | 0.240 | 28.42 | 6.82 |
| mo087 | h | Ajudant construcció d'obra civil. (mà d'obra) | 0.300 | 25.28 | 7.58 |
| % | % | Costos directes complementaris | 2 % | 40.56 | 0.81 |
|  |  | Costos directes |  |  | 41.37 |
