# Assaig de morter fresc

- Propietat de l'arxiu: CYPE INGENIEROS, S.A.
- Format: FIEBDC-3/2002
- Divisa: EUR
- Costos indirectes: 3.00 %
- IVA: 21.00 %

## X Control de qualitat i assaigs

### XA Morters, guixos, cales, escaioles i ciments

#### XAM Morters

**XAM010** U Assaig de morter fresc.
Assaigs a realitzar en laboratori acreditat en l'àrea tècnica corresponent, sobre una mostra de morter fresc, agafada en obra segons UNE-EN 1015-2, per a la determinació de les següents característiques: consistència segons UNE-EN 1015-3. Fins i tot desplaçament a obra i informe de resultats.
Inclou: Desplaçament a obra. Presa de mostres. Realització dels assajos. Redacció d'informe dels resultats dels assajos realitzats.
Criteri d'amidament de projecte: Assaig a realitzar, segons documentació del Pla de control de qualitat.

| Codi | Ut | Descripció | Rendiment | Preu | Import |
|---|---|---|---|---|---|
| mt49des010 | U | Repercussió de desplaçament a obra per la presa de mostres. (material) | 1.000 | 0.74 | 0.74 |
| mt49moc020 | U | Presa en obra de mostres de morter de ciment, quin pes no excedeixi de 50 kg, segons UNE-EN 1015-2. (material) | 1.000 | 32.02 | 32.02 |
| mt49moc050 | U | Assaig per determinar la consistència d'un morter fresc mitjançant la taula de batzegades, segons UNE-EN 1015-3. (material) | 1.000 | 67.42 | 67.42 |
| mt49moc120 | U | Informe de resultats dels assaigs realitzats sobre una mostra de morter de ciment. (material) | 1.000 | 96.06 | 96.06 |
| % | % | Costos directes complementaris | 2 % | 196.24 | 3.92 |
|  |  | Costos directes |  |  | 200.16 |
