# Prova estàtica de barana

- Propietat de l'arxiu: CYPE INGENIEROS, S.A.
- Format: FIEBDC-3/2002
- Divisa: EUR
- Costos indirectes: 3.00 %
- IVA: 21.00 %

## X Control de qualitat i assaigs

### XD Baranes

#### XDB Baranes

**XDB010** U Prova estàtica de barana.
Prova estàtica a realitzar en obra, sobre una barana, per a la determinació de la força horitzontal que resisteix segons CTE DB SE-AE. Inclús desplaçament a obra i informe de resultats.
Inclou: Desplaçament a obra. Realització dels assajos. Redacció d'informe dels resultats dels assajos realitzats.
Criteri d'amidament de projecte: Assaig a realitzar, segons documentació del Pla de control de qualitat.

| Codi | Ut | Descripció | Rendiment | Preu | Import |
|---|---|---|---|---|---|
| mt49bar010 | U | Prova estàtica per determinar la força horitzontal que resisteix una barana, segons CTE DB SE-AE, inclús desplaçament a obra i informe de resultats. (material) | 1.000 | 285.40 | 285.40 |
| % | % | Costos directes complementaris | 2 % | 285.40 | 5.71 |
|  |  | Costos directes |  |  | 291.11 |
