# Assaig dinàmic de barana

- Propietat de l'arxiu: CYPE INGENIEROS, S.A.
- Format: FIEBDC-3/2002
- Divisa: EUR
- Costos indirectes: 3.00 %
- IVA: 21.00 %

## X Control de qualitat i assaigs

### XD Baranes

#### XDB Baranes

**XDB020** U Assaig dinàmic de barana.
Assaig dinàmic amb cos tou a realitzar en obra, sobre una barana, per a la determinació de les càrregues dinàmiques que resisteix segons UNE 85238. Inclús desplaçament a obra i informe de resultats.
Inclou: Desplaçament a obra. Realització dels assajos. Redacció d'informe dels resultats dels assajos realitzats.
Criteri d'amidament de projecte: Assaig a realitzar, segons documentació del Pla de control de qualitat.

| Codi | Ut | Descripció | Rendiment | Preu | Import |
|---|---|---|---|---|---|
| mt49bar020 | U | Assaig amb cos tou per determinar les càrregues dinàmiques que resisteix una barana, segons UNE 85238, inclús desplaçament a obra i informe de resultats. (material) | 1.000 | 293.33 | 293.33 |
| % | % | Costos directes complementaris | 2 % | 293.33 | 5.87 |
|  |  | Costos directes |  |  | 299.20 |
