# Informe de l'anàlisi físic-químic de provetes de formigó endurit

- Propietat de l'arxiu: CYPE INGENIEROS, S.A.
- Format: FIEBDC-3/2002
- Divisa: EUR
- Costos indirectes: 3.00 %
- IVA: 21.00 %

## X Control de qualitat i assaigs

### XE Estructures de formigó

#### XEI Assaigs informatius

**XEI085** U Informe de l'anàlisi físic-químic de provetes de formigó endurit.
Informe de l'anàlisi físic-químic realitzat en laboratori acreditat l'àrea tècnica corresponent, sobre provetes de formigó endurit.
Inclou: Emissió de l'informe de resultats.
Criteri d'amidament de projecte: Nombre d'unitats previstes, segons documentació del Pla de control de qualitat.

| Codi | Ut | Descripció | Rendiment | Preu | Import |
|---|---|---|---|---|---|
| mt49hoe030 | U | Informe de resultats de anàlisis físic-químic de formigó endurit. (material) | 1.000 | 144.18 | 144.18 |
| % | % | Costos directes complementaris | 2 % | 144.18 | 2.88 |
|  |  | Costos directes |  |  | 147.06 |
