# Informe de resultats de l'assaig a compressió de provetes testimoni

- Propietat de l'arxiu: CYPE INGENIEROS, S.A.
- Format: FIEBDC-3/2002
- Divisa: EUR
- Costos indirectes: 3.00 %
- IVA: 21.00 %

## X Control de qualitat i assaigs

### XE Estructures de formigó

#### XEI Assaigs informatius

**XEI095** U Informe de resultats de l'assaig a compressió de provetes testimoni.
Informe dels resultats de l'assaig, realitzat en laboratori acreditat en l'àrea tècnica corresponent, per a determinar la resistència a compressió d'un formigó endurit mitjançant la extracció de provetes testimoni, segons UNE-EN 12504-1.
Inclou: Emissió de l'informe de resultats.
Criteri d'amidament de projecte: Nombre d'unitats previstes, segons documentació del Pla de control de qualitat.

| Codi | Ut | Descripció | Rendiment | Preu | Import |
|---|---|---|---|---|---|
| mt49hoc020 | U | Informe de resultats d'estudis de qualitat en base a extracció de testimonis de formigó endurit. (material) | 1.000 | 153.73 | 153.73 |
| % | % | Costos directes complementaris | 2 % | 153.73 | 3.07 |
|  |  | Costos directes |  |  | 156.80 |
