# Llitera de socors

- Propietat de l'arxiu: CYPE INGENIEROS, S.A.
- Format: FIEBDC-3/2002
- Divisa: EUR
- Costos indirectes: 3.00 %
- IVA: 21.00 %

## Y Seguretat i salut

### YM Medicina preventiva i primers auxilis

#### YMM Material mèdic

**YMM020** U Llitera de socors.
Llitera portàtil per evacuacions, col·locada en caseta d'obra, (amortitzable en 4 usos).
Inclou: Muntatge, instal·lació i comprovació.
Criteri d'amidament de projecte: Nombre d'unitats previstes, segons Estudi o Estudi Bàsic de Seguretat i Salut.
Criteri de mesura d'obra: Es mesurarà el nombre d'unitats realment subministrades segons especificacions d'Estudi o Estudi Bàsic de Seguretat i Salut.

| Codi | Ut | Descripció | Rendiment | Preu | Import |
|---|---|---|---|---|---|
| mt50eca020 | U | Llitera portàtil per a evacuacions. (material) | 0.250 | 204.68 | 51.17 |
| % | % | Costos directes complementaris | 2 % | 51.17 | 1.02 |
|  |  | Costos directes |  |  | 52.19 |
