# Transport, posta en obra i retirada de màquina apantalladora

- Propietat de l'arxiu: CYPE Ingenieros S.A.
- Format: FIEBDC-3/2016
- Programa: Generador de preus de la construcció. CYPE Ingenieros, S.A.
- Data: 11/03/2024
- Divisa: EUR
- Costos indirectes: 3 %
- IVA: 21 %

## C Fonamentacions

### CC Contencions

#### CCP Murs pantalla

**CCP001** U Transport, posta en obra i retirada de màquina apantalladora.
Transport, posta en obra i retirada de màquina apantalladora, per a la realització de murs pantalla de 45 cm de gruix, a una distància de fins a 200 km.
Criteri de valoració econòmica: El preu inclou el desplaçament a l'obra del personal especialitzat.
Inclou: Transport a l'obra. Muntatge de l'equip. Desmuntatge de l'equip. Retirada de l'equip>.
Criteri d'amidament de projecte: Nombre d'unitats previstes, segons documentació gràfica de Projecte.
Criteri de mesura d'obra: Es mesurarà el nombre d'unitats realment executades segons especificacions de Projecte.

| Codi | Ut | Descripció | Rendiment | Preu | Import |
|---|---|---|---|---|---|
| mq03pae050m | U | Transport, posada en obra i retirada d'equip complet de màquina pantalladora, per a murs pantalla de 45 cm d'espessor, a una distància de fins a 200 km. (maquinària) | 1 | 5740 | 5740.000 |
| % | % | Costos directes complementaris | 2 % | 5740.000 | 114.800 |
|  |  | Costos directes |  |  | 5854.800 |
