# Escapçat de piló de formigó armat

- Propietat de l'arxiu: CYPE Ingenieros S.A.
- Format: FIEBDC-3/2016
- Programa: Generador de preus de la construcció. CYPE Ingenieros, S.A.
- Data: 01/10/2024
- Divisa: EUR
- Costos indirectes: 3 %
- IVA: 21 %

## C Fonamentacions

### CP Profundes

#### CPI Pilons "in situ"

**CPI200** m Escapçat de piló de formigó armat.
Escapçat de piló de formigó armat, de 35 cm de diàmetre, mitjançant picat del formigó del cap del piló que no reuneix les característiques mecàniques necessàries, amb compressor amb martell pneumàtic, i càrrega de la runa procedent de l'escapçat sobre camió o contenidor.
Inclou: Escapçada. Doblegat d'armadures. Neteja i càrrega de la runa procedent de l'escapçat sobre camió o contenidor.
Criteri d'amidament de projecte: Longitud mesurada segons documentació gràfica de Projecte.
Criteri de mesura d'obra: Es mesurarà la longitud realment executada segons especificacions de Projecte.

| Codi | Ut | Descripció | Rendiment | Preu | Import |
|---|---|---|---|---|---|
| mq05pdm010c | h | Compressor portàtil elèctric 9 m³/min de cabal. (maquinària) | 0.209 | 13.73 | 2.870 |
| mq05mai030 | h | Martell pneumàtic. (maquinària) | 0.418 | 4.57 | 1.910 |
| mq01exn010i | h | Miniretroexcavadora sobre pneumàtics, de 37,5 kW. (maquinària) | 0.006 | 51.18 | 0.307 |
| mo112 | h | Peó especialitzat construcció. (mà d'obra) | 0.633 | 24.59 | 15.565 |
| mo113 | h | Peó ordinari construcció. (mà d'obra) | 0.165 | 23.81 | 3.929 |
| % | % | Costos directes complementaris | 2 % | 24.581 | 0.492 |
|  |  | Costos directes |  |  | 25.073 |

Residus:
- demolició: ruo170101 Formigó (formigons, morters i prefabricats). (component de residu); rendiment 192.422 kg; Codi LER 17 01 01; Massa de l'element 1 kg; Volum 0.000667 m3
- demolició: ruo170405 Ferro i acer. (component de residu); rendiment 5.65 kg; Codi LER 17 04 05; Massa de l'element 1 kg; Volum 0.000476 m3
