# Paralització de l'equip complet per a clava de pilons

- Propietat de l'arxiu: CYPE Ingenieros S.A.
- Format: FIEBDC-3/2016
- Programa: Generador de preus de la construcció. CYPE Ingenieros, S.A.
- Data: 11/03/2024
- Divisa: EUR
- Costos indirectes: 3 %
- IVA: 21 %

## C Fonamentacions

### CP Profundes

#### CPP Pilons prefabricats

**CPP002** h Paralització de l'equip complet per a clava de pilons.
Paralització de l'equip complet per a clava de pilons, per causes alienes a l'empresa constructora, com ara falta d'instruccions, falta de prestacions previstes, o fallades de recepció en els materials.
Criteri d'amidament de projecte: Temps estimat.
Criteri de mesura d'obra: Amortització en forma de lloguer per hores, segons condicions definides en el contracte subscrit amb l'empresa suministradora.

| Codi | Ut | Descripció | Rendiment | Preu | Import |
|---|---|---|---|---|---|
| mq03pip060 | U | Paralització de l'equip complet per a penetració de pilons prefabricats, per causes alienes a l'empresa subministradora. (maquinària) | 1 | 192.6 | 192.600 |
| % | % | Costos directes complementaris | 2 % | 192.600 | 3.852 |
|  |  | Costos directes |  |  | 196.452 |
