# Piló roscat metàl·lic amb forma de cargol

- Propietat de l'arxiu: CYPE Ingenieros S.A.
- Format: FIEBDC-3/2016
- Programa: Generador de preus de la construcció. CYPE Ingenieros, S.A.
- Data: 11/03/2024
- Divisa: EUR
- Costos indirectes: 3 %
- IVA: 21 %

## C Fonamentacions

### CP Profundes

#### CPR Pilons roscats

**CPR011** U Piló roscat metàl·lic amb forma de cargol.
Piló roscat metàl·lic amb forma de caragol, reutilitzable, amb capacitat de càrrega màxima a compressió de 35 kN, amb fust de tub d'acer galvanitzat de 76,10 mm de diàmetre exterior i 1300 mm de longitud, i platina hexagonal amb trepant central, per a recolzament d'element estructural en piló roscat metàl·lic, cargolat directament en el terreny sense perforació prèvia.
Inclou: Replanteig i traçat de l'eix del piló. Acoblament del piló a l'equip de cargolat. Cargolat del piló. Desacoblament del piló de l'equip de cargolat. Replanteig, marcat i tall de la part sobrant del piló roscat.
Criteri d'amidament de projecte: Nombre d'unitats previstes, segons documentació gràfica de Projecte.
Criteri de mesura d'obra: Es mesurarà el nombre d'unitats realment executades segons especificacions de Projecte.

| Codi | Ut | Descripció | Rendiment | Preu | Import |
|---|---|---|---|---|---|
| mt07pir011aia | U | Piló roscat metàl·lic amb forma de caragol, reutilitzable, amb capacitat de càrrega màxima a compressió de 35 kN, amb fust de tub d'acer galvanitzat de 76,1 mm de diàmetre exterior i 1300 mm de longitud, i platina hexagonal amb trepant central, per a recolzament d'element estructural en piló roscat metàl·lic, segons UNE-EN ISO 1461. (material) | 1 | 85.36 | 85.360 |
| mq03pir030 | h | Equip complet per a cargolat de pilons roscats. (maquinària) | 0.1 | 74.49 | 7.449 |
| mo042 | h | Oficial 1ª estructurista. (mà d'obra) | 0.12 | 28.39 | 3.407 |
| mo089 | h | Ajudant estructurista. (mà d'obra) | 0.12 | 25.25 | 3.030 |
| % | % | Costos directes complementaris | 2 % | 99.246 | 1.985 |
|  |  | Costos directes |  |  | 101.231 |

Residus:
- col·locació: mt07pir011aia; factor de residu 1

## Recursos

**mt07pir011aia** U Piló roscat metàl·lic amb forma de caragol
Dades tècniques: Cost energètic 251.000 MJ; Emissió de CO2 25.600 kg; Codi LER 17 04 05; Massa de l'element 10 kg; Volum 0.004762 m3
