# Demolició de columna de pedra

- Propietat de l'arxiu: CYPE Ingenieros S.A.
- Format: FIEBDC-3/2016
- Programa: Generador de preus de la construcció. CYPE Ingenieros, S.A.
- Data: 11/03/2024
- Divisa: EUR
- Costos indirectes: 3 %
- IVA: 21 %

## D Demolicions

### DE Estructures

#### DEC Pedreria

**DEC030** m Demolició de columna de pedra.
Demolició de columna de pedra picada de fins a 1600 cm² de secció, amb mitjans manuals i càrrega manual sobre camió o contenidor.
Inclou: Demolició de l'element. Fragmentació dels enderrocs en peces manejables. Retirada i arreplegat de enderrocs. Neteja de les restes de l'obra. Càrrega manual d'enderrocs sobre camió o contenidor.
Criteri d'amidament de projecte: Longitud mesurada segons documentació gràfica de Projecte.
Criteri de mesura d'obra: S'amidarà la longitud realment enderrocada segons especificacions de Projecte.

| Codi | Ut | Descripció | Rendiment | Preu | Import |
|---|---|---|---|---|---|
| mo112 | h | Peó especialitzat construcció. (mà d'obra) | 5.095 | 24.59 | 125.286 |
| mo113 | h | Peó ordinari construcció. (mà d'obra) | 5.095 | 23.81 | 121.312 |
| % | % | Costos directes complementaris | 2 % | 246.598 | 4.932 |
|  |  | Costos directes |  |  | 251.530 |

Residus:
- demolició: ruo010413 Residus del tall i serrat de pedra diferents dels esmentats en el codi 01 04 07. (component de residu); rendiment 416 kg; Codi LER 01 04 13; Massa de l'element 1 kg; Volum 0.000667 m3
