# Obertura de buit de façana tapiat amb fàbrica de maó ceràmic, en mur de maçoneria

- Propietat de l'arxiu: CYPE Ingenieros S.A.
- Format: FIEBDC-3/2016
- Programa: Generador de preus de la construcció. CYPE Ingenieros, S.A.
- Data: 11/03/2024
- Divisa: EUR
- Costos indirectes: 3 %
- IVA: 21 %

## D Demolicions

### DE Estructures

#### DEC Pedreria

**DEC043** m³ Obertura de buit de façana tapiat amb fàbrica de maó ceràmic, en mur de maçoneria.
Obertura de buit de façana tapiat amb de fàbrica de maó ceràmic buit, en mur de maçoneria, amb mitjans manuals considerant un grau de complexitat baix, i càrrega manual sobre camió o contenidor.
Inclou: Demolició de l'element. Fragmentació dels enderrocs en peces manejables. Retirada i arreplegat de enderrocs. Neteja de les restes de l'obra. Càrrega manual d'enderrocs sobre camió o contenidor.
Criteri d'amidament de projecte: Volum mesurat segons documentació gràfica de Projecte.
Criteri de mesura d'obra: S'amidarà el volum realment enderrocat segons especificacions de Projecte.

| Codi | Ut | Descripció | Rendiment | Preu | Import |
|---|---|---|---|---|---|
| mo112 | h | Peó especialitzat construcció. (mà d'obra) | 0.839 | 24.59 | 20.631 |
| mo113 | h | Peó ordinari construcció. (mà d'obra) | 5.035 | 23.81 | 119.883 |
| % | % | Costos directes complementaris | 2 % | 140.514 | 2.810 |
|  |  | Costos directes |  |  | 143.324 |

Residus:
- demolició: ruo170101 Formigó (formigons, morters i prefabricats). (component de residu); rendiment 149.286 kg; Codi LER 17 01 01; Massa de l'element 1 kg; Volum 0.000667 m3
- demolició: ruo170102 Maons. (component de residu); rendiment 768.398 kg; Codi LER 17 01 02; Massa de l'element 1 kg; Volum 0.0008 m3
