# Demolició de balustrada

- Propietat de l'arxiu: CYPE Ingenieros S.A.
- Format: FIEBDC-3/2016
- Programa: Generador de preus de la construcció. CYPE Ingenieros, S.A.
- Data: 11/03/2024
- Divisa: EUR
- Costos indirectes: 3 %
- IVA: 21 %

## D Demolicions

### DF Façanes

#### DFD Defenses en exteriors

**DFD030** m Demolició de balustrada.
Demolició de balustrada formada per balustres prefabricats de formigó de secció circular i 65 cm d'altura, amb mitjans manuals, sense deteriorar els elements constructius sobre els quals dóna suport, i càrrega manual sobre camió o contenidor.
Criteri de valoració econòmica: El preu inclou la demolició de les pilastres de trava.
Inclou: Demolició de l'element. Fragmentació dels enderrocs en peces manejables. Retirada i arreplegat de enderrocs. Neteja de les restes de l'obra. Càrrega manual d'enderrocs sobre camió o contenidor.
Criteri d'amidament de projecte: Longitud mesurada segons documentació gràfica de Projecte.
Criteri de mesura d'obra: S'amidarà la longitud realment enderrocada segons especificacions de Projecte.

| Codi | Ut | Descripció | Rendiment | Preu | Import |
|---|---|---|---|---|---|
| mo113 | h | Peó ordinari construcció. (mà d'obra) | 0.705 | 23.81 | 16.786 |
| % | % | Costos directes complementaris | 2 % | 16.786 | 0.336 |
|  |  | Costos directes |  |  | 17.122 |

Residus:
- demolició: ruo170101 Formigó (formigons, morters i prefabricats). (component de residu); rendiment 231.833 kg; Codi LER 17 01 01; Massa de l'element 1 kg; Volum 0.000667 m3
- demolició: ruo170405 Ferro i acer. (component de residu); rendiment 0.035 kg; Codi LER 17 04 05; Massa de l'element 1 kg; Volum 0.000476 m3
