# Aixecat de fusteria de finestra per a teulades

- Propietat de l'arxiu: CYPE Ingenieros S.A.
- Format: FIEBDC-3/2016
- Programa: Generador de preus de la construcció. CYPE Ingenieros, S.A.
- Data: 11/03/2024
- Divisa: EUR
- Costos indirectes: 3 %
- IVA: 21 %

## D Demolicions

### DL Fusteria, vidres i proteccions solars

#### DLC Fusteria

**DLC040** m² Aixecat de fusteria de finestra per a teulades.
Aixecat de fusteria de finestra situada en teulada, amb mitjans manuals, sense deteriorar els elements constructius als quals està subjecta, i càrrega manual sobre camió o contenidor.
Criteri de valoració econòmica: El preu inclou l'aixecat de les fulles, dels marcs, dels tapajunts i de les ferramentes.
Inclou: Aixecat de l'element. Retirada i apilament del material aixecat. Neteja de les restes de l'obra. Càrrega manual del material aixecat i restes de l'obra sobre camió o contenidor.
Criteri d'amidament de projecte: Superfície mesurada segons documentació gràfica de Projecte.
Criteri de mesura d'obra: S'amidarà la superfície realment desmuntada segons especificacions de Projecte.

| Codi | Ut | Descripció | Rendiment | Preu | Import |
|---|---|---|---|---|---|
| mo113 | h | Peó ordinari construcció. (mà d'obra) | 0.3 | 23.81 | 7.143 |
| % | % | Costos directes complementaris | 2 % | 7.143 | 0.143 |
|  |  | Costos directes |  |  | 7.286 |

Residus:
- demolició: ruo170904 Residus barrejats de construcció i demolició diferents dels especificats en els codis 17 09 01, 17 09 02 i 17 09 03. (component de residu); rendiment 21.3 kg; Codi LER 17 09 04; Massa de l'element 1 kg; Volum 0.000667 m3
- demolició: ruo170202 Vidre. (component de residu); rendiment 20 kg; Codi LER 17 02 02; Massa de l'element 1 kg; Volum 0.001 m3
