# Demolició de vorada

- Propietat de l'arxiu: CYPE Ingenieros S.A.
- Format: FIEBDC-3/2016
- Programa: Generador de preus de la construcció. CYPE Ingenieros, S.A.
- Data: 11/03/2024
- Divisa: EUR
- Costos indirectes: 3 %
- IVA: 21 %

## D Demolicions

### DM Ferms i paviments

#### DMX Paviments exteriors

**DMX090** m Demolició de vorada.
Aixecat de vorada sobre base de formigó, amb mitjans manuals i recuperació del 80% del material per a la seva posterior reutilització, sense deteriorar els elements constructius contigus, i càrrega manual sobre camió o contenidor.
Criteri de valoració econòmica: El preu inclou el picat del material d'unió adherit a la seva superfície i al suport.
Inclou: Aixecat de l'element. Classificació i etiquetatge. Neteja del revers de les rajoles. Aplec dels materials a reutilitzar. Càrrega manual del material a reutilitzar sobre camió. Retirada i aplec de les restes d'obra. Neteja de les restes de l'obra. Càrrega manual d'enderrocs sobre camió o contenidor.
Criteri d'amidament de projecte: Longitud mesurada segons documentació gràfica de Projecte.
Criteri de mesura d'obra: S'amidarà la longitud realment enderrocada segons especificacions de Projecte.

| Codi | Ut | Descripció | Rendiment | Preu | Import |
|---|---|---|---|---|---|
| mo112 | h | Peó especialitzat construcció. (mà d'obra) | 0.048 | 24.59 | 1.180 |
| mo113 | h | Peó ordinari construcció. (mà d'obra) | 0.096 | 23.81 | 2.286 |
| % | % | Costos directes complementaris | 2 % | 3.466 | 0.069 |
|  |  | Costos directes |  |  | 3.535 |

Residus:
- demolició: ruo170101 Formigó (formigons, morters i prefabricats). (component de residu); rendiment 18.8 kg; Codi LER 17 01 01; Massa de l'element 1 kg; Volum 0.000667 m3
