# Desmuntatge de cobertura de zinc en coberta inclinada

- Propietat de l'arxiu: CYPE Ingenieros S.A.
- Format: FIEBDC-3/2016
- Programa: Generador de preus de la construcció. CYPE Ingenieros, S.A.
- Data: 11/03/2024
- Divisa: EUR
- Costos indirectes: 3 %
- IVA: 21 %

## D Demolicions

### DQ Cobertes

#### DQC Capa de cobertura

**DQC070** m² Desmuntatge de cobertura de zinc en coberta inclinada.
Desmuntatge de cobertura de safata de zinc, col·locada mecànicament sobre tauler de fusta a menys de 20 m d'altura, en coberta inclinada a dues aigües amb un pendent mitjà del 47%; amb mitjans manuals, i càrrega manual sobre camió o contenidor.
Criteri de valoració econòmica: El preu inclou el desmuntatge dels elements de fixació, dels acabats, dels canalons i dels baixants.
Inclou: Desmuntatge de l'element. Retirada i apilament del material desmuntat. Neteja de les restes de l'obra. Càrrega manual d'enderrocs sobre camió o contenidor.
Criteri d'amidament de projecte: Superfície mesurada segons documentació gràfica de Projecte.
Criteri de mesura d'obra: S'amidarà la superfície realment desmuntada segons especificacions de Projecte.

| Codi | Ut | Descripció | Rendiment | Preu | Import |
|---|---|---|---|---|---|
| mo113 | h | Peó ordinari construcció. (mà d'obra) | 0.318 | 23.81 | 7.572 |
| % | % | Costos directes complementaris | 2 % | 7.572 | 0.151 |
|  |  | Costos directes |  |  | 7.723 |

Residus:
- demolició: ruo170405 Ferro i acer. (component de residu); rendiment 0.46 kg; Codi LER 17 04 05; Massa de l'element 1 kg; Volum 0.000476 m3
- demolició: ruo170407 Metalls mesclats. (component de residu); rendiment 4.464 kg; Codi LER 17 04 07; Massa de l'element 1 kg; Volum 0.000667 m3
