# Retirada de capa filtrant o drenant en coberta

- Propietat de l'arxiu: CYPE Ingenieros S.A.
- Format: FIEBDC-3/2016
- Programa: Generador de preus de la construcció. CYPE Ingenieros, S.A.
- Data: 11/03/2024
- Divisa: EUR
- Costos indirectes: 3 %
- IVA: 21 %

## D Demolicions

### DQ Cobertes

#### DQN Aïllaments e impermeabilitzacions

**DQN050** m² Retirada de capa filtrant o drenant en coberta.
Retirada de capa filtrant en coberta plana enjardinada, amb mitjans manuals, i càrrega manual sobre camió o contenidor.
Inclou: Retirada de l'element. Aplec del material retirat. Neteja de les restes de l'obra. Càrrega manual del material retirat i restes de l'obra sobre camió o contenidor.
Criteri d'amidament de projecte: Superfície mesurada segons documentació gràfica de Projecte.
Criteri de mesura d'obra: S'amidarà la superfície realment desmuntada segons especificacions de Projecte.

| Codi | Ut | Descripció | Rendiment | Preu | Import |
|---|---|---|---|---|---|
| mo113 | h | Peó ordinari construcció. (mà d'obra) | 0.055 | 23.81 | 1.310 |
| % | % | Costos directes complementaris | 2 % | 1.310 | 0.026 |
|  |  | Costos directes |  |  | 1.336 |

Residus:
- demolició: ruo170904 Residus barrejats de construcció i demolició diferents dels especificats en els codis 17 09 01, 17 09 02 i 17 09 03. (component de residu); rendiment 0.2 kg; Codi LER 17 09 04; Massa de l'element 1 kg; Volum 0.000667 m3
