# Retirada de capa de protecció de terra vegetal en coberta plana enjardinada

- Propietat de l'arxiu: CYPE Ingenieros S.A.
- Format: FIEBDC-3/2016
- Programa: Generador de preus de la construcció. CYPE Ingenieros, S.A.
- Data: 11/03/2024
- Divisa: EUR
- Costos indirectes: 3 %
- IVA: 21 %

## D Demolicions

### DQ Cobertes

#### DQP Capa de protecció

**DQP040** m² Retirada de capa de protecció de terra vegetal en coberta plana enjardinada.
Retirada de capa de protecció formada per 25 cm de gruix de terra vegetal i vegetació existent en coberta plana enjardinada, amb mitjans manuals, i càrrega manual sobre camió o contenidor.
Inclou: Retirada de la terra i la vegetació. Aplec del material retirat. Neteja de les restes de l'obra. Càrrega manual del material retirat i restes de l'obra sobre camió o contenidor.
Criteri d'amidament de projecte: Superfície mesurada segons documentació gràfica de Projecte.
Criteri de mesura d'obra: S'amidarà la superfície realment desmuntada segons especificacions de Projecte.

| Codi | Ut | Descripció | Rendiment | Preu | Import |
|---|---|---|---|---|---|
| mo113 | h | Peó ordinari construcció. (mà d'obra) | 0.14 | 23.81 | 3.333 |
| % | % | Costos directes complementaris | 2 % | 3.333 | 0.067 |
|  |  | Costos directes |  |  | 3.400 |

Residus:
- demolició: ruo170504 Terra i pedres diferents de les especificades en el codi 17 05 03. (component de residu); rendiment 512.5 kg; Codi LER 17 05 04; Massa de l'element 1 kg; Volum 0.000625 m3
- demolició: ruo200201 Residus biodegradables. (component de residu); rendiment 1 kg; Codi LER 20 02 01; Massa de l'element 1 kg; Volum 0.000667 m3
