# Desmuntatge de safareig

- Propietat de l'arxiu: CYPE Ingenieros S.A.
- Format: FIEBDC-3/2016
- Programa: Generador de preus de la construcció. CYPE Ingenieros, S.A.
- Data: 11/03/2024
- Divisa: EUR
- Costos indirectes: 3 %
- IVA: 21 %

## D Demolicions

### DS Equipament

#### DSC Cuines

**DSC011** U Desmuntatge de safareig.
Desmuntatge de safareig de gres, amb mitjans manuals, i càrrega manual sobre camió o contenidor.
Criteri de valoració econòmica: El preu inclou el desmuntatge de l'aixeteria i dels accessoris i l'obturació de les conduccions connectades a l'element.
Inclou: Desmuntatge de l'element. Obturació de les conduccions connectades a l'element. Retirada i apilament del material desmuntat. Neteja de les restes de l'obra. Càrrega manual del material desmuntat i restes de l'obra sobre camió o contenidor.
Criteri d'amidament de projecte: Nombre d'unitats previstes, segons documentació gràfica de Projecte.
Criteri de mesura d'obra: S'amidarà el nombre d'unitats realment desmuntades segons especificacions de Projecte.

| Codi | Ut | Descripció | Rendiment | Preu | Import |
|---|---|---|---|---|---|
| mo008 | h | Oficial 1ª lampista. (mà d'obra) | 0.432 | 29.34 | 12.675 |
| mo107 | h | Ajudant lampista. (mà d'obra) | 0.288 | 25.25 | 7.272 |
| % | % | Costos directes complementaris | 2 % | 19.947 | 0.399 |
|  |  | Costos directes |  |  | 20.346 |

Residus:
- demolició: ruo170103 Teules i materials ceràmics. (component de residu); rendiment 52 kg; Codi LER 17 01 03; Massa de l'element 1 kg; Volum 0.0008 m3
- demolició: ruo170407 Metalls mesclats. (component de residu); rendiment 0.4 kg; Codi LER 17 04 07; Massa de l'element 1 kg; Volum 0.000667 m3
