# Aixecat de reixat tradicional de perfils metàl·lics en clos de parcel·la

- Propietat de l'arxiu: CYPE Ingenieros S.A.
- Format: FIEBDC-3/2016
- Programa: Generador de preus de la construcció. CYPE Ingenieros, S.A.
- Data: 11/03/2024
- Divisa: EUR
- Costos indirectes: 3 %
- IVA: 21 %

## D Demolicions

### DU Urbanització interior de la parcel·la

#### DUV Tancaments exteriors

**DUV030** m Aixecat de reixat tradicional de perfils metàl·lics en clos de parcel·la.
Aixecat de reixat tradicional de perfils metàl·lics buits en clos de parcel·la, amb una altura menor de 2 m, amb mitjans manuals i equip de oxitall, i càrrega manual sobre camió o contenidor.
Criteri de valoració econòmica: El preu inclou el desmuntatge dels accessoris i dels elements de fixació, però no inclou la demolició de la fonamentació.
Inclou: Aixecat de l'element. Fragmentació dels enderrocs en peces manejables. Retirada i arreplegat de enderrocs. Neteja de les restes de l'obra. Càrrega manual del material aixecat i restes de l'obra sobre camió o contenidor.
Criteri d'amidament de projecte: Longitud mesurada segons documentació gràfica de Projecte.
Criteri de mesura d'obra: S'amidarà la longitud realment desmuntada segons especificacions de Projecte.

| Codi | Ut | Descripció | Rendiment | Preu | Import |
|---|---|---|---|---|---|
| mq08sol010 | h | Equip d'oxitall, amb acetilè com combustible i oxigen com comburent. (maquinària) | 0.1 | 8.25 | 0.825 |
| mo019 | h | Oficial 1ª soldador. (mà d'obra) | 0.12 | 28.86 | 3.463 |
| mo112 | h | Peó especialitzat construcció. (mà d'obra) | 0.18 | 24.59 | 4.426 |
| mo113 | h | Peó ordinari construcció. (mà d'obra) | 0.36 | 23.81 | 8.572 |
| % | % | Costos directes complementaris | 2 % | 17.286 | 0.346 |
|  |  | Costos directes |  |  | 17.632 |

Residus:
- demolició: ruo170405 Ferro i acer. (component de residu); rendiment 22.838 kg; Codi LER 17 04 05; Massa de l'element 1 kg; Volum 0.000476 m3
