# Volta de fàbrica de maó ceràmic

- Propietat de l'arxiu: CYPE Ingenieros S.A.
- Format: FIEBDC-3/2016
- Programa: Generador de preus de la construcció. CYPE Ingenieros, S.A.
- Data: 11/03/2024
- Divisa: EUR
- Costos indirectes: 3 %
- IVA: 21 %

## E Estructures

### EF Fàbrica

#### EFE Voltes

**EFE020** m² Volta de fàbrica de maó ceràmic.
Volta estructural de canó, de directriu recta, realitzada amb fàbrica de 1/2 peu de maó ceràmic cara vista calat clínquer, color vermell, 28x13,5x5 cm, junt renfonsada, rebut amb morter de ciment industrial, color gris, M-5, subministrat a granel; muntatge i desmuntatge de cintres i estintolaments.
Inclou: Muntatge de cintres i estintolaments. Replanteig i marcat de l'aparell en la cintra. Marcat en els murs del perímetre de la volta. Execució de la volta de fàbrica. Resolució de trobades. Desmuntatge de cintres i estintolaments. Rejuntat. Neteja final.
Criteri d'amidament de projecte: Superfície mesurada pel seu intradós en veritable magnitud, segons documentació gràfica de Projecte, incloent les parts que s'introdueixen en les regates, acabaments de base i coronació si n'hi hagués.
Criteri de mesura d'obra: Es mesurarà, en veritable magnitud, pel intradós, la superfície realment executada segons especificacions de Projecte, incloent les parts que s'introduïxen en les regates i les rematades de base i coronació, si les hagués.

| Codi | Ut | Descripció | Rendiment | Preu | Import |
|---|---|---|---|---|---|
| mt05bvk010a | U | Maó ceràmic cara vista calat clínquer, color vermell, 28x13,5x5 cm, per a ús en fàbrica no protegida (peça U), densitat 1300 kg/m³, segons UNE-EN 771-1. (material) | 59.195 | 0.6 | 35.517 |
| mt08aaa010a | m³ | Aigua. (material) | 0.01 | 1.5 | 0.015 |
| mt09mif010cb | t | Morter industrial per a obra de paleta, de ciment, color gris, categoria M-5 (resistència a compressió 5 N/mm²), subministrat a granel, segons UNE-EN 998-2. (material) | 0.053 | 50.2 | 2.661 |
| mt08cim040c | m² | Cintra de fusta de pi, dimensionada per suportar una càrrega màxima de treball de 400 kg/m², per a formació de volta estructural de canó. (material) | 1 | 83.7 | 83.700 |
| mq06mms010 | h | Mesclador continu amb sitja, per a morter industrial en sec, subministrat a granel. (maquinària) | 0.2 | 1.94 | 0.388 |
| mo021 | h | Oficial 1ª construcció en treballs de ram de paleta. (mà d'obra) | 1.116 | 28.42 | 31.717 |
| mo078 | h | Ajudant construcció en treballs de ram de paleta. (mà d'obra) | 1.094 | 25.28 | 27.656 |
| mo114 | h | Peó ordinari construcció en treballs de ram de paleta. (mà d'obra) | 0.751 | 23.81 | 17.881 |
| mo017 | h | Oficial 1ª fuster. (mà d'obra) | 0.273 | 28.92 | 7.895 |
| mo058 | h | Ajudant fuster. (mà d'obra) | 0.273 | 25.48 | 6.956 |
| % | % | Costos directes complementaris | 2 % | 214.386 | 4.288 |
|  |  | Costos directes |  |  | 218.674 |

Residus:
- col·locació: mt05bvk010a; factor de residu 0.0105
- col·locació: mt09mif010cb; factor de residu 0.0189
- col·locació: mt08cim040c; factor de residu 1

## Recursos

**mt05bvk010a** U Maó ceràmic cara vista calat clínquer
Dades tècniques: Cost energètic 36.285 MJ; Emissió de CO2 0.539 kg; Codi LER 17 01 02; Massa de l'element 2.09 kg; Volum 0.001672 m3
Residus:
- embalatge: re170201 Fusta. (component de residu); rendiment 0.005 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt08cim040c** m² Cintra de fusta de pi
Dades tècniques: Cost energètic 1643.664 MJ; Emissió de CO2 -22.506 kg; Codi LER 17 02 01; Massa de l'element 12.1 kg; Volum 0.011 m3
