# Reblert d'extradós de volta

- Propietat de l'arxiu: CYPE Ingenieros S.A.
- Format: FIEBDC-3/2016
- Programa: Generador de preus de la construcció. CYPE Ingenieros, S.A.
- Data: 11/03/2024
- Divisa: EUR
- Costos indirectes: 3 %
- IVA: 21 %

## E Estructures

### EF Fàbrica

#### EFE Voltes

**EFE021** m³ Reblert d'extradós de volta.
Reblert d'extradós de volta amb formigó en massa HM-15/B/20/X0, amb mitjans manuals.
Inclou: Estesa del material de reblert en tongades d'espessor uniforme. Reglejat i anivellació de la superfície d'acabat.
Criteri d'amidament de projecte: Volum mesurat segons documentació gràfica de Projecte.
Criteri de mesura d'obra: Es mesurarà el volum realment executat segons especificacions de Projecte.

| Codi | Ut | Descripció | Rendiment | Preu | Import |
|---|---|---|---|---|---|
| mt10hmf011xb | m³ | Formigó en massa HM-15/B/20/X0, fabricat en central. (material) | 1.05 | 77 | 80.850 |
| mo020 | h | Oficial 1ª construcció. (mà d'obra) | 0.599 | 28.42 | 17.024 |
| mo113 | h | Peó ordinari construcció. (mà d'obra) | 1.199 | 23.81 | 28.548 |
| % | % | Costos directes complementaris | 2 % | 126.422 | 2.528 |
|  |  | Costos directes |  |  | 128.950 |

Residus:
- col·locació: mt10hmf011xb Formigó en massa HM-15/B/20/X0, fabricat en central; factor de residu 0.00144232

## Recursos

**mt10hmf011xb** m³ Formigó en massa HM-15/B/20/X0, fabricat en central
Dades tècniques: Cost energètic 1840.000 MJ; Emissió de CO2 230.000 kg; Codi LER 17 01 01; Massa de l'element 2300 kg; Volum 1.533333 m3
