# Marquesina de fusta

- Propietat de l'arxiu: CYPE Ingenieros S.A.
- Format: FIEBDC-3/2016
- Programa: Generador de preus de la construcció. CYPE Ingenieros, S.A.
- Data: 11/03/2024
- Divisa: EUR
- Costos indirectes: 3 %
- IVA: 21 %

## E Estructures

### EM Fusta

#### EMP Porxos i marquesines

**EMP030** U Marquesina de fusta.
Marquesina de fusta laminada d'avet tractada en autoclau, de 1710x700x950 mm i 1,2 m² de superfície. Inclús accessoris, peces especials, elements d'ancoratge i vernís per a tractament de protecció.
Inclou: Replanteig d'alineacions i nivells. Muntatge de la marquesina. Envernissat.
Criteri d'amidament de projecte: Nombre d'unitats previstes, segons documentació gràfica de Projecte.
Criteri de mesura d'obra: Es mesurarà el nombre d'unitats realment executades segons especificacions de Projecte.

| Codi | Ut | Descripció | Rendiment | Preu | Import |
|---|---|---|---|---|---|
| mt07emo030a | U | Marquesina de fusta laminada d'avet tractada en autoclau, de 1710x700x950 mm i 1,2 m² de superfície, inclús accessoris, peces especials, elements d'ancoratge i vernís per a tractament de protecció. (material) | 1 | 395.28 | 395.280 |
| mo048 | h | Oficial 1ª muntador d'estructura de fusta. (mà d'obra) | 1.199 | 28.39 | 34.040 |
| mo095 | h | Ajudant muntador d'estructura de fusta. (mà d'obra) | 1.199 | 25.25 | 30.275 |
| % | % | Costos directes complementaris | 2 % | 459.595 | 9.192 |
|  |  | Costos directes |  |  | 468.787 |

## Recursos

**mt07emo030a** U Marquesina de fusta laminada d'avet tractada en autoclau
Dades tècniques: Cost energètic 176.673 MJ; Emissió de CO2 -0.740 kg
Residus:
- embalatge: re150101 Envasos de paper i cartró. (component de residu); rendiment 3.585 kg; Codi LER 15 01 01; Massa de l'element 1 kg; Volum 0.001333 m3
