# Tram d'escala prefabricat

- Propietat de l'arxiu: CYPE Ingenieros S.A.
- Format: FIEBDC-3/2016
- Programa: Generador de preus de la construcció. CYPE Ingenieros, S.A.
- Data: 11/03/2024
- Divisa: EUR
- Costos indirectes: 3 %
- IVA: 21 %

## E Estructures

### EP Formigó prefabricat

#### EPE Escales

**EPE010** m² Tram d'escala prefabricat.
Tram d'escala prefabricat de formigó armat o pretesat, fck=35 N/mm², amb graons de 35x17 cm com a màxim, i superfície superior acabada amb corindó.
Inclou: Replanteig de les lloses sobre les bigues o murs. Hissat i presentació de les lloses mitjançant grua. Ajust a la seva posició correcta i anivellació. Formació de la unió amb els elements de recolzament. Ompliment i segellat de juntes. Muntatge i desmuntatge d'estintolaments complementaris.
Criteri d'amidament de projecte: Superfície mesurada pel seu intradós en veritable magnitud, segons documentació gràfica de Projecte.
Criteri de mesura d'obra: Es mesurarà, en veritable magnitud, pel intradós, la superfície realment executada segons especificacions de Projecte.

| Codi | Ut | Descripció | Rendiment | Preu | Import |
|---|---|---|---|---|---|
| mt07gpf020 | m² | Tram d'escala prefabricat de formigó armat o pretesat, fck=35 N/mm², amb graons de 35x17 cm com a màxim, i superfície superior acabada amb corindó. Segons UNE-EN 14843. (material) | 1 | 81 | 81.000 |
| mq07gte010b | h | Grua autopropulsada de braç telescòpic amb una capacitat d'elevació de 20 t i 20 m d'altura màxima de treball. (maquinària) | 0.25 | 63.84 | 15.960 |
| mo046 | h | Oficial 1ª muntador d'estructura prefabricada de formigó. (mà d'obra) | 0.42 | 28.39 | 11.924 |
| mo093 | h | Ajudant muntador d'estructura prefabricada de formigó. (mà d'obra) | 0.42 | 25.25 | 10.605 |
| % | % | Costos directes complementaris | 2 % | 119.489 | 2.390 |
|  |  | Costos directes |  |  | 121.879 |

Residus:
- col·locació: mt07gpf020; factor de residu 0.0084

## Recursos

**mt07gpf020** m² Tram d'escala prefabricat de formigó armat o pretesat
Dades tècniques: Cost energètic 553.225 MJ; Emissió de CO2 50.279 kg; Codi LER 17 01 01; Massa de l'element 336 kg; Volum 0.224 m3
Residus:
- embalatge: re170201 Fusta. (component de residu); rendiment 0.841 kg; Codi LER 17 02 01; Massa de l'element 1 kg; Volum 0.000909 m3
- embalatge: re170203 Plàstic. (component de residu); rendiment 0.3 kg; Codi LER 17 02 03; Massa de l'element 1 kg; Volum 0.001667 m3
