# Pilar prefabricat de formigó armat

- Propietat de l'arxiu: CYPE Ingenieros S.A.
- Format: FIEBDC-3/2016
- Programa: Generador de preus de la construcció. CYPE Ingenieros, S.A.
- Data: 11/03/2024
- Divisa: EUR
- Costos indirectes: 3 %
- IVA: 21 %

## E Estructures

### EP Formigó prefabricat

#### EPS Pilars

**EPS010** U Pilar prefabricat de formigó armat.
Pilar prefabricat de formigó armat de secció 35x35 cm, de 3 m d'altura lliure màxima, per acabat vist del formigó, amb armadura de 650 a 900 kN/m de capacitat mecànica, sense mènsules, per a encastar a la base.
Criteri de valoració econòmica: El preu no inclou el morter d'ompliment.
Inclou: Replanteig dels pilars. Hissat i presentació dels pilars mitjançant grua. Ajust a la seva posició correcta i anivellació. Muntatge i desmuntatge d'estintolaments complementaris.
Criteri d'amidament de projecte: Nombre d'unitats previstes, segons documentació gràfica de Projecte.
Criteri de mesura d'obra: Es mesurarà el nombre d'unitats realment executades segons especificacions de Projecte.

| Codi | Ut | Descripció | Rendiment | Preu | Import |
|---|---|---|---|---|---|
| mt07pha010aaab | U | Pilar prefabricat de formigó armat de secció 35x35 cm, de 3 m d'altura lliure màxima, per acabat vist del formigó, amb armadura de 650 a 900 kN/m de capacitat mecànica, sense mènsules, per a encastar a la base. (material) | 1 | 151.4 | 151.400 |
| mq07gte010c | h | Grua autopropulsada de braç telescòpic amb una capacitat d'elevació de 30 t i 27 m d'altura màxima de treball. (maquinària) | 0.25 | 75.04 | 18.760 |
| mo046 | h | Oficial 1ª muntador d'estructura prefabricada de formigó. (mà d'obra) | 0.3 | 28.39 | 8.517 |
| mo093 | h | Ajudant muntador d'estructura prefabricada de formigó. (mà d'obra) | 0.599 | 25.25 | 15.125 |
| % | % | Costos directes complementaris | 2 % | 193.802 | 3.876 |
|  |  | Costos directes |  |  | 197.678 |

Residus:
- col·locació: mt07pha010aaab; factor de residu 0.0249508

## Recursos

**mt07pha010aaab** U Pilar prefabricat de formigó armat de secció 35x35 cm
Dades tècniques: Cost energètic 1468.802 MJ; Emissió de CO2 156.262 kg; Codi LER 17 01 01; Massa de l'element 918.75 kg; Volum 0.6125 m3
Residus:
- embalatge: re170201 Fusta. (component de residu); rendiment 0.462 kg; Codi LER 17 02 01; Massa de l'element 1 kg; Volum 0.000909 m3
- embalatge: re170203 Plàstic. (component de residu); rendiment 0.194 kg; Codi LER 17 02 03; Massa de l'element 1 kg; Volum 0.001667 m3
