# Suport elastomèric, rectangular

- Propietat de l'arxiu: CYPE Ingenieros S.A.
- Format: FIEBDC-3/2016
- Programa: Generador de preus de la construcció. CYPE Ingenieros, S.A.
- Data: 11/03/2024
- Divisa: EUR
- Costos indirectes: 3 %
- IVA: 21 %

## E Estructures

### EW Elements especials

#### EWA Aparells de recolzament

**EWA010** U Suport elastomèric, rectangular.
Suport elastomèric sense armar, rectangular, sobre base d'anivellació, de neoprè, de 200x200 mm de secció i 30 mm de gruix, tipus F, segons UNE-EN 1337-3, per a recolzaments estructurals elàstics.
Criteri de valoració econòmica: El preu no inclou la base d'anivellació.
Inclou: Replanteig d'eixos. Col·locació dels recolzaments.
Criteri d'amidament de projecte: Nombre d'unitats previstes, segons documentació gràfica de Projecte.
Criteri de mesura d'obra: Es mesurarà el nombre d'unitats realment col·locades segons especificacions de Projecte.

| Codi | Ut | Descripció | Rendiment | Preu | Import |
|---|---|---|---|---|---|
| mt07ewa010a | m³ | Recolzament elastomèric estructural sense armar, de neoprè, tipus F segons UNE-EN 1337-3. (material) | 0.001 | 11640 | 11.640 |
| mo047 | h | Oficial 1ª muntador d'estructura metàl·lica. (mà d'obra) | 0.12 | 28.39 | 3.407 |
| mo094 | h | Ajudant muntador d'estructura metàl·lica. (mà d'obra) | 0.12 | 25.25 | 3.030 |
| % | % | Costos directes complementaris | 2 % | 18.077 | 0.362 |
|  |  | Costos directes |  |  | 18.439 |

Residus:
- col·locació: mt07ewa010a Recolzament elastomèric estructural sense armar, de neoprè, tipus F segons UNE-EN 1337-3; factor de residu 0.06

## Recursos

**mt07ewa010a** m³ Recolzament elastomèric estructural sense armar, de neoprè, tipus F segons UNE-EN 1337-3
Dades tècniques: Cost energètic 148823.251 MJ; Emissió de CO2 3671.554 kg; Codi LER 17 02 03; Massa de l'element 1240 kg; Volum 2.066667 m3
Residus:
- embalatge: re170203 Plàstic. (component de residu); rendiment 0.24 kg; Codi LER 17 02 03; Massa de l'element 1 kg; Volum 0.001667 m3
