# Caixa metàl·lica d'armadura d'espera

- Propietat de l'arxiu: CYPE Ingenieros S.A.
- Format: FIEBDC-3/2016
- Programa: Generador de preus de la construcció. CYPE Ingenieros, S.A.
- Data: 13/06/2024
- Divisa: EUR
- Costos indirectes: 3 %
- IVA: 21 %

## E Estructures

### EW Elements especials

#### EWE Dispositius d'ancoratge i empalmament d'armadures

**EWE010** m Caixa metàl·lica d'armadura d'espera.
Caixa metàl·lica per fixar sobre l'encofrat, amb armadura simple d'espera allotjada en el seu interior, de 8 mm de diàmetre, amb terminació en ganxo vertical, separació entre armadures 200 mm, longitud de l'estrep 170 mm, amplada de l'estrep 48 mm i longitud d'ancoratge 300 mm, per a la realització de trobades entre dos elements constructius de formigó armat.
Inclou: Fixació de la caixa a l'encofrat. Retirada de la coberta i desdoblegat de les armadures.
Criteri d'amidament de projecte: Longitud mesurada segons documentació gràfica de Projecte.
Criteri de mesura d'obra: Es mesurarà la longitud realment executada segons especificacions de Projecte.

| Codi | Ut | Descripció | Rendiment | Preu | Import |
|---|---|---|---|---|---|
| mt07ewe010gac | m | Caixa metàl·lica per fixar sobre l'encofrat, amb armadura simple d'espera allotjada en el seu interior, de 8 mm de diàmetre, amb terminació en ganxo vertical, separació entre armadures 200 mm, longitud de l'estrep 170 mm, amplada de l'estrep 48 mm i longitud d'ancoratge 300 mm. (material) | 1 | 12.88 | 12.880 |
| mo042 | h | Oficial 1ª estructurista. (mà d'obra) | 0.12 | 28.39 | 3.407 |
| mo089 | h | Ajudant estructurista. (mà d'obra) | 0.12 | 25.25 | 3.030 |
| % | % | Costos directes complementaris | 2 % | 19.317 | 0.386 |
|  |  | Costos directes |  |  | 19.703 |
