# Passamans d'acer

- Propietat de l'arxiu: CYPE Ingenieros S.A.
- Format: FIEBDC-3/2016
- Programa: Generador de preus de la construcció. CYPE Ingenieros, S.A.
- Data: 11/03/2024
- Divisa: EUR
- Costos indirectes: 3 %
- IVA: 21 %

## F Façanes i particions

### FD Defenses

#### FDD Baranes i passamans

**FDD130** m Passamans d'acer.
Passamans recte metàl·lic, format per tub buit d'acer galvanitzat, de 40 mm de diàmetre, amb suports metàl·lics fixats al parament mitjançant ancoratge mecànic amb tacs de niló i cargols d'acer galvanitzat. Inclús replanteig dels suports, fixació dels suports al parament i fixació del passamans als suports. Elaborat en taller i muntat a obra. Totalment acabat i llest per pintar.
Inclou: Replanteig dels suports. Fixació dels suports al parament. Fixació del passamans als suports.
Criteri d'amidament de projecte: Longitud mesurada a eixos, segons documentació gràfica de Projecte.
Criteri de mesura d'obra: Es mesurarà a eixos, la longitud realment executada segons especificacions de Projecte.

| Codi | Ut | Descripció | Rendiment | Preu | Import |
|---|---|---|---|---|---|
| mt26aaa033a | U | Ancoratge mecànic amb tac de niló i cargol d'acer galvanitzat, de cap aixamfranat. (material) | 2 | 0.29 | 0.580 |
| mt26dpa020a | m | Passamans recte metàl·lic, format per tub buit d'acer galvanitzat, de 40 mm de diàmetre, amb suports i embellidors del mateix material per a la seva fixació al parament. (material) | 1 | 21.4 | 21.400 |
| mo018 | h | Oficial 1ª serraller. (mà d'obra) | 0.24 | 28.86 | 6.926 |
| mo059 | h | Ajudant serraller. (mà d'obra) | 0.24 | 25.36 | 6.086 |
| % | % | Costos directes complementaris | 2 % | 34.992 | 0.700 |
|  |  | Costos directes |  |  | 35.692 |

Residus:
- col·locació: mt26aaa033a Ancoratge mecànic amb tac de niló i cargol d'acer galvanitzat, de cap aixamfranat; factor de residu 0.00430435

## Recursos

**mt26aaa033a** U Ancoratge mecànic amb tac de niló i cargol d'acer galvanitzat, de cap aixamfranat
Dades tècniques: Cost energètic 1.599 MJ; Emissió de CO2 0.133 kg; Codi LER 17 04 05; Massa de l'element 0.046 kg; Volum 0.000022 m3
Residus:
- embalatge: re150101 Envasos de paper i cartró. (component de residu); rendiment 0.001 kg; Codi LER 15 01 01; Massa de l'element 1 kg; Volum 0.001333 m3

**mt26dpa020a** m Passamans recte metàl·lic
Dades tècniques: Cost energètic 19.755 MJ; Emissió de CO2 1.025 kg
Residus:
- embalatge: re170203 Plàstic. (component de residu); rendiment 0.002 kg; Codi LER 17 02 03; Massa de l'element 1 kg; Volum 0.001667 m3
