# Passamans d'alumini

- Propietat de l'arxiu: CYPE Ingenieros S.A.
- Format: FIEBDC-3/2016
- Programa: Generador de preus de la construcció. CYPE Ingenieros, S.A.
- Data: 11/03/2024
- Divisa: EUR
- Costos indirectes: 3 %
- IVA: 21 %

## F Façanes i particions

### FD Defenses

#### FDD Baranes i passamans

**FDD140** m Passamans d'alumini.
Passamans recte d'alumini anoditzat color natural, de 60x40 mm de secció, amb suports d'alumini fixats al parament mitjançant ancoratge mecànic amb tacs de niló i cargols d'acer galvanitzat. Inclús replanteig dels suports, fixació dels suports al parament, fixació del passamans als suports i col·locació de tapes d'acabat. Elaborat en taller i muntat a obra.
Inclou: Replanteig dels suports. Fixació dels suports al parament. Fixació del passamans als suports. Col·locació de les tapes d'acabat.
Criteri d'amidament de projecte: Longitud mesurada a eixos, segons documentació gràfica de Projecte.
Criteri de mesura d'obra: Es mesurarà a eixos, la longitud realment executada segons especificacions de Projecte.

| Codi | Ut | Descripció | Rendiment | Preu | Import |
|---|---|---|---|---|---|
| mt26aaa033a | U | Ancoratge mecànic amb tac de niló i cargol d'acer galvanitzat, de cap aixamfranat. (material) | 2 | 0.29 | 0.580 |
| mt25dpa010a | m | Passamans recte d'alumini anoditzat color natural, de 60x40 mm de secció, amb suports d'alumini per a la seva fixació al parament i tapes d'acabat d'alumini. (material) | 1 | 21.44 | 21.440 |
| mo011 | h | Oficial 1ª muntador. (mà d'obra) | 0.24 | 29.34 | 7.042 |
| mo080 | h | Ajudant muntador. (mà d'obra) | 0.24 | 25.28 | 6.067 |
| % | % | Costos directes complementaris | 2 % | 35.129 | 0.703 |
|  |  | Costos directes |  |  | 35.832 |

Residus:
- col·locació: mt26aaa033a Ancoratge mecànic amb tac de niló i cargol d'acer galvanitzat, de cap aixamfranat; factor de residu 0.00430435
- col·locació: mt25dpa010a; factor de residu 0.024

## Recursos

**mt26aaa033a** U Ancoratge mecànic amb tac de niló i cargol d'acer galvanitzat, de cap aixamfranat
Dades tècniques: Cost energètic 1.599 MJ; Emissió de CO2 0.133 kg; Codi LER 17 04 05; Massa de l'element 0.046 kg; Volum 0.000022 m3
Residus:
- embalatge: re150101 Envasos de paper i cartró. (component de residu); rendiment 0.001 kg; Codi LER 15 01 01; Massa de l'element 1 kg; Volum 0.001333 m3

**mt25dpa010a** m Passamans recte d'alumini anoditzat color natural
Dades tècniques: Cost energètic 86.500 MJ; Emissió de CO2 6.518 kg; Codi LER 17 04 02; Massa de l'element 0.75 kg; Volum 0.0005 m3
Residus:
- embalatge: re170203 Plàstic. (component de residu); rendiment 0.008 kg; Codi LER 17 02 03; Massa de l'element 1 kg; Volum 0.001667 m3
