# Gelosia en façana, de fàbrica de blocs decoratius cara vista

- Propietat de l'arxiu: CYPE Ingenieros S.A.
- Format: FIEBDC-3/2016
- Programa: Generador de preus de la construcció. CYPE Ingenieros, S.A.
- Data: 11/03/2024
- Divisa: EUR
- Costos indirectes: 3 %
- IVA: 21 %

## F Façanes i particions

### FD Defenses

#### FDZ Gelosies

**FDZ020** m² Gelosia en façana, de fàbrica de blocs decoratius cara vista.
Gelosia en façana, de fàbrica de blocs prefabricats de formigó de gelosia decorativa, color blanc, de 20x20x8 cm, rebuts amb morter de ciment i calç, industrial, M-5.
Inclou: Replanteig. Col·locació i aplomat de mires de referència. Estesa de fils entre mires. Col·locació de ploms fixos a les arestes. Col·locació de les peces. Repàs de les juntes i neteja del parament.
Criteri d'amidament de projecte: Superfície mesurada segons documentació gràfica de Projecte, deduint els buits de superfície major de 3 m².
Criteri de mesura d'obra: Es mesurarà la superfície realment executada segons especificacions de Projecte, deduint els buits de superfície major de 3 m².

| Codi | Ut | Descripció | Rendiment | Preu | Import |
|---|---|---|---|---|---|
| mt08aaa010a | m³ | Aigua. (material) | 0.006 | 1.5 | 0.009 |
| mt09mif010Ma | t | Morter industrial per a obra de paleta, de ciment i calç, color blanc, categoria M-5 (resistència a compressió 5 N/mm²), subministrat en sacs, segons UNE-EN 998-2. (material) | 0.015 | 107.48 | 1.612 |
| mt20ceh020b | U | Bloc prefabricat de formigó de gelosia decorativa, color blanc, de 20x20x8 cm. (material) | 23 | 1.12 | 25.760 |
| mo020 | h | Oficial 1ª construcció. (mà d'obra) | 0.629 | 28.42 | 17.876 |
| mo113 | h | Peó ordinari construcció. (mà d'obra) | 0.68 | 23.81 | 16.191 |
| % | % | Costos directes complementaris | 2 % | 61.448 | 1.229 |
|  |  | Costos directes |  |  | 62.677 |

Residus:
- col·locació: mt09mif010Ma; factor de residu 0.0063
- col·locació: mt20ceh020b Bloc prefabricat de formigó de gelosia decorativa, color blanc, de 20x20x8 cm; factor de residu 0.03258

## Recursos

**mt08aaa010a** m³ Aigua
Dades tècniques: Cost energètic 60.000 MJ; Emissió de CO2 30.000 kg

**mt09mif010Ma** t Morter industrial per a obra de paleta
Dades tècniques: Cost energètic 2101.336 MJ; Emissió de CO2 182.161 kg; Codi LER 17 01 01; Massa de l'element 1000 kg; Volum 0.666667 m3
Residus:
- embalatge: re150101 Envasos de paper i cartró. (component de residu); rendiment 14.286 kg; Codi LER 15 01 01; Massa de l'element 1 kg; Volum 0.001333 m3
- embalatge: re170201 Fusta. (component de residu); rendiment 0.769 kg; Codi LER 17 02 01; Massa de l'element 1 kg; Volum 0.000909 m3
- embalatge: re170203 Plàstic. (component de residu); rendiment 0.301 kg; Codi LER 17 02 03; Massa de l'element 1 kg; Volum 0.001667 m3

**mt20ceh020b** U Bloc prefabricat de formigó de gelosia decorativa, color blanc, de 20x20x8 cm
Dades tècniques: Cost energètic 3.352 MJ; Emissió de CO2 0.217 kg; Codi LER 17 01 01; Massa de l'element 2.7 kg; Volum 0.0018 m3
Residus:
- embalatge: re170201 Fusta; rendiment 0.011 kg
- embalatge: re170203 Plàstic; rendiment 0.004 kg
