# Gelosia en façana, de fàbrica de peces prefabricades de formigó, de lamel.les fixes

- Propietat de l'arxiu: CYPE Ingenieros S.A.
- Format: FIEBDC-3/2016
- Programa: Generador de preus de la construcció. CYPE Ingenieros, S.A.
- Data: 11/03/2024
- Divisa: EUR
- Costos indirectes: 3 %
- IVA: 21 %

## F Façanes i particions

### FD Defenses

#### FDZ Gelosies

**FDZ030** U Gelosia en façana, de fàbrica de peces prefabricades de formigó, de lamel.les fixes.
Gelosia en façana, de fàbrica de peces prefabricades de formigó, amb lamel·les fixes, 20x40 cm, color gris, rebudes amb morter de ciment, industrial, M-5.
Inclou: Replanteig. Col·locació i aplomat de mires de referència. Estesa de fils entre mires. Col·locació de ploms fixos a les arestes. Col·locació de les peces. Repàs de les juntes i neteja del parament.
Criteri d'amidament de projecte: Nombre d'unitats previstes, segons documentació gràfica de Projecte.
Criteri de mesura d'obra: Es mesurarà el nombre d'unitats realment executades segons especificacions de Projecte.

| Codi | Ut | Descripció | Rendiment | Preu | Import |
|---|---|---|---|---|---|
| mt20thp010a | U | Peça prefabricada de formigó, amb lamel·les fixes, 20x40 cm, color gris. (material) | 1 | 8.02 | 8.020 |
| mt08aaa010a | m³ | Aigua. (material) | 0.006 | 1.5 | 0.009 |
| mt09mif010ca | t | Morter industrial per a obra de paleta, de ciment, color gris, categoria M-5 (resistència a compressió 5 N/mm²), subministrat en sacs, segons UNE-EN 998-2. (material) | 0.006 | 53.48 | 0.321 |
| mo020 | h | Oficial 1ª construcció. (mà d'obra) | 0.48 | 28.42 | 13.642 |
| mo113 | h | Peó ordinari construcció. (mà d'obra) | 0.258 | 23.81 | 6.143 |
| % | % | Costos directes complementaris | 2 % | 28.135 | 0.563 |
|  |  | Costos directes |  |  | 28.698 |

Residus:
- col·locació: mt09mif010ca; factor de residu 0.0189

## Recursos

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3
