# Supervisió periòdica d'enjardinament vertical amb cultiu semihidropònic en geoproductes, sistema Fytotextile "TERAPIA URBANA"

- Propietat de l'arxiu: CYPE Ingenieros S.A.
- Format: FIEBDC-3/2016
- Programa: Generador de preus de la construcció. CYPE Ingenieros, S.A.
- Data: 11/03/2024
- Divisa: EUR
- Costos indirectes: 3 %
- IVA: 21 %

## F Façanes i particions

### FJ Enjardinaments verticals

#### FJS Treballs de supervisió

**FJS020** U Supervisió periòdica d'enjardinament vertical amb cultiu semihidropònic en geoproductes, sistema Fytotextile "TERAPIA URBANA".
Supervisió periòdica d'enjardinament vertical amb cultiu semihidropònic en geoproductes, per a exterior, sistema Fytotextile "TERAPIA URBANA", amb una superfície de 2,5 m²; composta de: una inspecció mensual durant els 3 primers mesos posteriors a la finalització de l'execució de l'enjardinament vertical, la reposició parcial de la vegetació amb un percentatge de fins al 15% de la superfície de l'enjardinament, la revisió de la instal·lació de reg i evacuació i d'el sistema centralitzat de control i la neteja d'el canaló de recollida d'aigües.
Inclou: Desplaçament a obra. Inspecció visual i toma de dades. Reposició de la vegetació.
Criteri d'amidament de projecte: Nombre d'unitats previstes, segons documentació gràfica de Projecte.
Criteri de mesura d'obra: Es mesurarà el nombre d'unitats realment executades segons especificacions de Projecte.

| Codi | Ut | Descripció | Rendiment | Preu | Import |
|---|---|---|---|---|---|
| mt48ept010d232 | U | Espècies de plantes per a exterior, seleccionades en funció del clima de la zona, 2,32€/u, subministrades en contenidor amb substrat per a cultiu semihidropònic; per a sistemes d'enjardinament vertical "TERAPIA URBANA". (material) | 18 | 2.32 | 41.760 |
| mo040 | h | Oficial 1ª jardiner. (mà d'obra) | 8.092 | 28.42 | 229.975 |
| mo086 | h | Ajudant jardiner. (mà d'obra) | 8.092 | 25.28 | 204.566 |
| % | % | Costos directes complementaris | 2 % | 476.301 | 9.526 |
|  |  | Costos directes |  |  | 485.827 |

Residus:
- col·locació: mt48ept010d232; factor de residu 0.02

## Recursos

**mt48ept010d232** U Espècies de plantes per a exterior
Dades tècniques: Cost energètic 9.600 MJ; Emissió de CO2 -0.249 kg; Codi LER 20 02 01; Massa de l'element 0.32 kg; Volum 0.000213 m3
