# Façana lleugera de panell simple de GRC amb bastidor metàl·lic, tipus Stud Frame

- Propietat de l'arxiu: CYPE Ingenieros S.A.
- Format: FIEBDC-3/2016
- Programa: Generador de preus de la construcció. CYPE Ingenieros, S.A.
- Data: 01/10/2024
- Divisa: EUR
- Costos indirectes: 3 %
- IVA: 21 %

## F Façanes i particions

### FL Façanes lleugeres

#### FLG De panells de GRC

**FLG020** m² Façana lleugera de panell simple de GRC amb bastidor metàl·lic, tipus Stud Frame.
Façana lleugera de panell simple de GRC amb bastidor metàl·lic, tipus Stud Frame, de 120 mm de gruix total, 3,3 m d'amplada màxima i 20 m² de superfície màxima, format per una làmina de GRC, de 10 mm d'espessor, textura llisa, color blanc, emmarcada en un bastidor metàl·lic de perfils tubulars d'acer zincat, de secció rectangular, amb una separació entre perfils de 600 mm, amb inclusió o delimitació de buits; fixació dels panells al forjat amb elements metàl·lics de connexió, fixats a la vegada mitjançant soldadura. Inclús emprimació, silicona neutra i cordó d'escuma de polietilè expandit de cel·les tancades per al segellat de junts.
Criteri de valoració econòmica: El preu inclou les soldadures.
Inclou: Replanteig de panells i elements d'ancoratge. Posicionat del panell en el seu lloc de col·locació. Aplom i apuntalament del panell. Fixació dels ancoratges amb soldadura. Resolució de punts singulars. Repàs de panells. Segellat de junts.
Criteri d'amidament de projecte: Superfície mesurada segons documentació gràfica de Projecte, sense duplicar cantonades ni encontres, deduint els buits de superfície major de 3 m².
Criteri de mesura d'obra: Es mesurarà la superfície realment executada segons especificacions de Projecte, sense duplicar cantonades ni encontres, deduint els buits de superfície major de 3 m².

| Codi | Ut | Descripció | Rendiment | Preu | Import |
|---|---|---|---|---|---|
| mt12pgg020ab | m² | Panell simple de GRC amb bastidor metàl·lic, tipus Stud Frame, de 120 mm de gruix total, 3,3 m d'amplada màxima i 20 m² de superfície màxima, format per una làmina de GRC, de 10 mm d'espessor, textura llisa, color blanc, emmarcada en un bastidor metàl·lic de perfils tubulars d'acer zincat, de secció rectangular, amb una separació entre perfils de 600 mm; amb una placa metàl·lica incorporada en la cara posterior, per a la fixació mitjançant soldadura del panell als elements metàl·lics de connexió; amb el preu incrementat el 5% en concepte de peces especials per a la resolució de punts singulars. (material) | 1 | 170.63 | 170.630 |
| mt12pgg100b | U | Repercussió, per m² de façana de panell de GRC, de peces especials i elements metàl·lics per a connexió entre panells i entre panells i elements estructurals, emprimació, silicona neutra i cordó d'escuma de polietilè expandit de cel·les tancades per al segellat de junts. (material) | 1 | 3 | 3.000 |
| mq07gte010c | h | Grua autopropulsada de braç telescòpic amb una capacitat d'elevació de 30 t i 27 m d'altura màxima de treball. (maquinària) | 0.03 | 75.04 | 2.251 |
| mq08sol020 | h | Equip i elements auxiliars per soldadura elèctrica. (maquinària) | 0.1 | 3.42 | 0.342 |
| mo050 | h | Oficial 1ª muntador de panells prefabricats de formigó. (mà d'obra) | 0.27 | 29.34 | 7.922 |
| mo097 | h | Ajudant muntador de panells prefabricats de formigó. (mà d'obra) | 0.27 | 25.28 | 6.826 |
| mo019 | h | Oficial 1ª soldador. (mà d'obra) | 0.12 | 28.86 | 3.463 |
| % | % | Costos directes complementaris | 2 % | 194.434 | 3.889 |
|  |  | Costos directes |  |  | 198.323 |

Residus:
- col·locació: mt12pgg020ab; factor de residu 0.0084

## Recursos

**mt12pgg020ab** m² Panell simple de GRC amb bastidor metàl·lic
Dades tècniques: Cost energètic 189.205 MJ; Emissió de CO2 5.729 kg; Codi LER 17 01 01; Massa de l'element 45 kg; Volum 0.03 m3
Residus:
- embalatge: re170201 Fusta. (component de residu); rendiment 0.841 kg; Codi LER 17 02 01; Massa de l'element 1 kg; Volum 0.000909 m3
- embalatge: re170203 Plàstic. (component de residu); rendiment 0.3 kg; Codi LER 17 02 03; Massa de l'element 1 kg; Volum 0.001667 m3
