# Façana lleugera de panells sandvitx. Sistema "THERMOCHIP"

- Propietat de l'arxiu: CYPE Ingenieros S.A.
- Format: FIEBDC-3/2016
- Programa: Generador de preus de la construcció. CYPE Ingenieros, S.A.
- Data: 11/03/2024
- Divisa: EUR
- Costos indirectes: 3 %
- IVA: 21 %

## F Façanes i particions

### FL Façanes lleugeres

#### FLY Sistemes de façana lleugera

**FLY400** m² Façana lleugera de panells sandvitx. Sistema "THERMOCHIP".
Façana lleugera de panells sandvitx. Sistema Thermochip Sate-Wall "THERMOCHIP", format per: PANELL EXTERIOR: panell sandvitx encadellat en les quatre cares, Thermochip Sate, TFBCY 12-40-12 "THERMOCHIP", compost de: cara exterior de placa de ciment reforçat amb fibres, de 12 mm d'espessor, nucli aïllant d'escuma de poliestirè extrusor de 40 mm d'espessor i cara interior de placa de guix reforçat amb fibres, de 12 mm d'espessor, de 2400x550 mm, transmitància tèrmica 0,717 W/(m²K), Euroclasse B-s1, d0 de reacció al foc, segons UNE-EN 13501-1, fixat al suport amb cargols autoroscants de cap aixamfranat, d'acer galvanitzat; PANELL INTERIOR: panell sandvitx encadellat en les quatre cares, Thermochip Wall, TPLYY 15-12-40-12 "THERMOCHIP", compost de: cara exterior de placa de guix reforçat amb fibres, de 12 mm d'espessor, nucli aïllant d'escuma de poliestirè extrusor de 40 mm d'espessor i cara interior de placa de guix reforçat amb fibres, de 12 mm d'espessor i de placa de guix laminat resistent al foc de 15 mm d'espessor, de 2400x550 mm, transmitància tèrmica 0,74 W/(m²K), Euroclasse B-s1, d0 de reacció al foc, segons UNE-EN 13501-1, fixat al suport amb cargols autoroscants de cap aixamfranat, d'acer galvanitzat. Inclús pasta de segellament i cinta microperforada de paper, per al segellat de junts entre panells interiors.
Criteri de valoració econòmica: El preu no inclou l'estructura suport ni el revestiment.
Inclou: Preparació de la superfície suport. Replanteig i tall dels panells. Col·locació i fixació del panell sandvitx exterior. Segellat de junts. Resolució dels punts singulars. Col·locació i fixació del panell sandvitx interior. Segellat de junts.
Criteri d'amidament de projecte: Superfície mesurada segons documentació gràfica de Projecte, sense duplicar cantonades ni encontres, deduint els buits de superfície major de 3 m².
Criteri de mesura d'obra: Es mesurarà la superfície realment executada segons especificacions de Projecte, sense duplicar cantonades ni encontres, deduint els buits de superfície major de 3 m².

| Codi | Ut | Descripció | Rendiment | Preu | Import |
|---|---|---|---|---|---|
| mt13pst020a | m² | Panell sandvitx encadellat en les quatre cares, Thermochip Sate, TFBCY 12-40-12 "THERMOCHIP", compost de: cara exterior de placa de ciment reforçat amb fibres, de 12 mm d'espessor, nucli aïllant d'escuma de poliestirè extrusor de 40 mm d'espessor i cara interior de placa de guix reforçat amb fibres, de 12 mm d'espessor, de 2400x550 mm, transmitància tèrmica 0,717 W/(m²K), Euroclasse B-s1, d0 de reacció al foc, segons UNE-EN 13501-1. (material) | 1.05 | 57.54 | 60.417 |
| mt13pst100h | U | Cargol autoroscant de cap aixamfranat, d'acer galvanitzat, de 6 mm de diàmetre i 110 mm de longitud. (material) | 12 | 0.41 | 4.920 |
| mt13pst030oa | m² | Panell sandvitx encadellat en les quatre cares, Thermochip Wall, TPLYY 15-12-40-12 "THERMOCHIP", compost de: cara exterior de placa de guix reforçat amb fibres, de 12 mm d'espessor, nucli aïllant d'escuma de poliestirè extrusor de 40 mm d'espessor i cara interior de placa de guix reforçat amb fibres, de 12 mm d'espessor i de placa de guix laminat resistent al foc de 15 mm d'espessor, de 2400x550 mm, transmitància tèrmica 0,74 W/(m²K), Euroclasse B-s1, d0 de reacció al foc, segons UNE-EN 13501-1. (material) | 1.05 | 51.66 | 54.243 |
| mt13pst100j | U | Cargol autoroscant de cap aixamfranat, d'acer galvanitzat, de 6 mm de diàmetre i 130 mm de longitud. (material) | 12 | 0.49 | 5.880 |
| mt12psg030a | kg | Pasta de segellament, segons UNE-EN 13963. (material) | 0.15 | 0.9 | 0.135 |
| mt12psg040a | m | Cinta microperforada de paper, segons UNE-EN 13963. (material) | 2.1 | 0.04 | 0.084 |
| mo054 | h | Oficial 1ª muntador d'aïllaments. (mà d'obra) | 0.264 | 29.34 | 7.746 |
| mo101 | h | Ajudant muntador d'aïllaments. (mà d'obra) | 0.264 | 25.28 | 6.674 |
| % | % | Costos directes complementaris | 2 % | 140.099 | 2.802 |
|  |  | Costos directes |  |  | 142.901 |

Residus:
- col·locació: mt13pst020a; factor de residu 0.0128072
- col·locació: mt13pst100h Cargol autoroscant de cap aixamfranat, d'acer galvanitzat, de 6 mm de diàmetre i 110 mm de longitud; factor de residu 0.00390476
- col·locació: mt13pst030oa; factor de residu 0.0146533
- col·locació: mt13pst100j Cargol autoroscant de cap aixamfranat, d'acer galvanitzat, de 6 mm de diàmetre i 130 mm de longitud; factor de residu 0.00358871
- col·locació: mt12psg030a Pasta de segellament, segons UNE-EN 13963; factor de residu 0.03
- col·locació: mt12psg040a Cinta microperforada de paper, segons UNE-EN 13963; factor de residu 0.0440299

## Recursos

**mt13pst020a** m² Panell sandvitx encadellat en les quatre cares
Dades tècniques: Cost energètic 2.024 MJ; Emissió de CO2 28.247 kg; Codi LER 17 08 02; Massa de l'element 30.66 kg; Volum 0.03066 m3
Residus:
- embalatge: re170203 Plàstic. (component de residu); rendiment 0.008 kg; Codi LER 17 02 03; Massa de l'element 1 kg; Volum 0.001667 m3

**mt13pst100h** U Cargol autoroscant de cap aixamfranat, d'acer galvanitzat, de 6 mm de diàmetre i 110 mm de longitud
Dades tècniques: Cost energètic 0.551 MJ; Emissió de CO2 0.056 kg; Codi LER 17 04 05; Massa de l'element 0.021 kg; Volum 0.00001 m3
Residus:
- embalatge: re150101 Envasos de paper i cartró. (component de residu); rendiment 0.001 kg; Codi LER 15 01 01; Massa de l'element 1 kg; Volum 0.001333 m3

**mt13pst030oa** m² Panell sandvitx encadellat en les quatre cares
Dades tècniques: Cost energètic 2.353 MJ; Emissió de CO2 39.160 kg; Codi LER 17 08 02; Massa de l'element 42.53 kg; Volum 0.04253 m3
Residus:
- embalatge: re170203 Plàstic; rendiment 0.007 kg

**mt13pst100j** U Cargol autoroscant de cap aixamfranat, d'acer galvanitzat, de 6 mm de diàmetre i 130 mm de longitud
Dades tècniques: Cost energètic 0.652 MJ; Emissió de CO2 0.066 kg; Codi LER 17 04 05; Massa de l'element 0.0248 kg; Volum 0.000012 m3
Residus:
- embalatge: re150101 Envasos de paper i cartró; rendiment 0.001 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
