# Sistema "CORTIZO" de mur cortina d'alumini

- Propietat de l'arxiu: CYPE Ingenieros S.A.
- Format: FIEBDC-3/2016
- Programa: Generador de preus de la construcció. CYPE Ingenieros, S.A.
- Data: 11/03/2024
- Divisa: EUR
- Costos indirectes: 3 %
- IVA: 21 %

## F Façanes i particions

### FM Murs cortina

#### FMY Sistemes de mur cortina

**FMY010** m² Sistema "CORTIZO" de mur cortina d'alumini.
Mur cortina d'alumini realitzat mitjançant el sistema Façana ST 52, de "CORTIZO", amb estructura portant calculada per a una sobrecàrrega màxima deguda a l'acció del vent de 60 kg/m², composada per una retícula amb una separació entre muntants de 150 cm i una distància entre eixos del forjat o punts d'ancoratge de 300 cm, comprenent 3 divisions entre plantes. Muntants de secció 175x52 mm, anoditzat; travessers de 70,5x52 mm (Iy=23,46 cm4), anoditzat; perfil bastidor sense trencament de pont tèrmic, anoditzat; amb tancament compost de: un 40% de superfície opaca amb envidriament exterior, (ampits, cantells de forjat i falsos sostres), formada per panell de xapa d'alumini, de 9 mm de gruix total, acabat lacat color blanc, format per làmina d'alumini de 0,7 mm i ànima aïllant de poliestirè extrudit (densitat 35 kg/m³) i vidre trempat de control solar, de color, de 10 mm d'espessor, classificació de prestacions 1C1; un 60% de superfície transparent fixa realitzada amb doble envidriament trempat de control solar, conjunt format per vidre exterior trempat, de control solar, color blau de 6 mm, cambra d'aire deshidratada amb perfil separador d'alumini i doble segellat perimetral amb silicona, de 6 mm, i vidre interior Float incolor de 6 mm d'espessor; 18 mm de gruix total. Inclús accessoris de murs cortina pel sistema Fachada ST 52 "CORTIZO"; silicona neutra Elastosil 605 "SIKA" per al segellat de la zona opaca; ancoratges de fixació d'acer, compostos per placa unida al forjat i angular per a fixació de muntants a l'edifici; xapa d'alumini de 1,5 mm d'espessor per a la realització de les rematades de mur a obra.
Inclou: Preparació de les bases de fixació per rebre els sistemes d'ancoratge del mur cortina. Replanteig dels eixos primaris de l'entramat. Presentació i subjecció prèvia a l'estructura de l'edifici dels eixos primaris de l'entramat. Alineació, aplomat i anivellació dels perfils primaris. Subjecció definitiva de l'entramat primari. Preparació del sistema de recepció de l'entramat secundari. Alineació, aplomat i anivellació dels perfils secundaris. Subjecció definitiva de l'entramat secundari. Col·locació, muntatge i ajustament del vidre als perfils. Segellat final d'estanquitat.
Criteri d'amidament de projecte: Superfície mesurada segons documentació gràfica de Projecte.
Criteri de mesura d'obra: Es mesurarà la superfície realment executada segons especificacions de Projecte.

| Codi | Ut | Descripció | Rendiment | Preu | Import |
|---|---|---|---|---|---|
| mt25mcc010p | m | Muntant d'alumini, "CORTIZO", de 175x52 mm (Ix= 1171,67 cm4), acabat anoditzat, inclús junt central d'estanquitat i juntes interiors de muntant, proveït de canal de desguàs i ventilació. (material) | 0.667 | 77.79 | 51.886 |
| mt25mcc020a | m | Travesser d'alumini, "CORTIZO", de 70,5x52 mm (Iy = 23,46 cm4), acabat anoditzat, inclús junt central d'estanquitat i juntes interiors de travesser, proveït de canal de desguàs i ventilació. (material) | 1.333 | 38.29 | 51.041 |
| mt25mcc030a | m | Perfil bastidor d'alumini, sistema Fachada ST 52, "CORTIZO", acabat anoditzat, inclús perfil anoditzat especial per l'enganxament del vidre i junt exterior del full. (material) | 3.333 | 10.4 | 34.663 |
| mt25mcc100a | U | Repercussió, per m², d'accessoris de murs cortina pel sistema Fachada ST 52 "CORTIZO", elements d'ancoratge i subjecció i rematades a obra. (material) | 1 | 20.63 | 20.630 |
| mt21veg040yaca | m² | Doble envidriament trempat de control solar, color blau, 6/6/6, conjunt format per vidre exterior trempat, de control solar, color blau de 6 mm, cambra d'aire deshidratada amb perfil separador d'alumini i doble segellat perimetral, de 6 mm, i vidre interior Float incolor de 6 mm d'espessor; 18 mm de gruix total. (material) | 0.604 | 126.71 | 76.533 |
| mt25mco045a | m² | Panell de xapa d'alumini, de 9 mm de gruix total, acabat lacat color blanc, format per làmina d'alumini de 0,7 mm i ànima aïllant de poliestirè extrudit (densitat 35 kg/m³). (material) | 0.402 | 27.16 | 10.918 |
| mt21vtt030f | m² | Vidre de silicat sodiocàlcic trempat de control solar, de color, de 10 mm d'espessor, classificació de prestacions 1C1, segons UNE-EN 12600. Segons UNE-EN 12150-1. (material) | 0.402 | 81.1 | 32.602 |
| mt21sik020a | U | Cartutx de silicona sintètica incolora Elastosil-605-S "SIKA", de 310 ml (rendiment aproximat en juntes d'estanquitat de 2 m per cartutx). (material) | 1.05 | 2.67 | 2.804 |
| mt21sik020b | U | Cartutx de silicona sintètica de color Elastosil-605-S "SIKA", de 310 ml (rendiment aproximat en juntes d'estanquitat de 2 m per cartutx). (material) | 0.7 | 2.67 | 1.869 |
| mt21sik030 | U | Repercussió per m² de segellador estructural bicomponent a base de silicona Elastosil SG-500 "SIKA". (material) | 0.63 | 21 | 13.230 |
| mt21vva021 | U | Material auxiliar per la col·locació de vidres. (material) | 1 | 1.26 | 1.260 |
| mo018 | h | Oficial 1ª serraller. (mà d'obra) | 0.839 | 28.86 | 24.214 |
| mo059 | h | Ajudant serraller. (mà d'obra) | 1.319 | 25.36 | 33.450 |
| mo049 | h | Oficial 1ª muntador de mur cortina. (mà d'obra) | 1.678 | 29.34 | 49.233 |
| mo096 | h | Ajudant muntador de mur cortina. (mà d'obra) | 2.398 | 25.28 | 60.621 |
| % | % | Costos directes complementaris | 2 % | 464.954 | 9.299 |
|  |  | Costos directes |  |  | 474.253 |

Residus:
- col·locació: mt25mcc100a; factor de residu 0.006
- col·locació: mt21veg040yaca; factor de residu 0.0055
- col·locació: mt25mco045a; factor de residu 0.024
- col·locació: mt21vtt030f; factor de residu 0.00562732
- col·locació: mt21sik020a; factor de residu 0.06
- col·locació: mt21sik020b; factor de residu 0.06

## Recursos

**mt25mcc010p** m Muntant d'alumini
Dades tècniques: Cost energètic 919.994 MJ; Emissió de CO2 68.952 kg
Residus:
- embalatge: re150101 Envasos de paper i cartró. (component de residu); rendiment 0.013 kg; Codi LER 15 01 01; Massa de l'element 1 kg; Volum 0.001333 m3
- embalatge: re170201 Fusta. (component de residu); rendiment 0.007 kg; Codi LER 17 02 01; Massa de l'element 1 kg; Volum 0.000909 m3
- embalatge: re170203 Plàstic. (component de residu); rendiment 0.009 kg; Codi LER 17 02 03; Massa de l'element 1 kg; Volum 0.001667 m3
- embalatge: re170604 Materials d'aïllament diferents dels especificats en els codis 17 06 01 i 17 06 03. (component de residu); rendiment 0.002 kg; Codi LER 17 06 04; Massa de l'element 1 kg; Volum 0.001667 m3

**mt25mcc020a** m Travesser d'alumini
Dades tècniques: Cost energètic 217.041 MJ; Emissió de CO2 16.191 kg
Residus:
- embalatge: re150101 Envasos de paper i cartró; rendiment 0.013 kg
- embalatge: re170201 Fusta; rendiment 0.007 kg
- embalatge: re170203 Plàstic; rendiment 0.009 kg
- embalatge: re170604 Materials d'aïllament diferents dels especificats en els codis 17 06 01 i 17 06 03; rendiment 0.002 kg

**mt25mcc030a** m Perfil bastidor d'alumini
Dades tècniques: Cost energètic 109.983 MJ; Emissió de CO2 8.169 kg
Residus:
- embalatge: re150101 Envasos de paper i cartró; rendiment 0.012 kg
- embalatge: re170201 Fusta; rendiment 0.006 kg
- embalatge: re170203 Plàstic; rendiment 0.008 kg
- embalatge: re170604 Materials d'aïllament diferents dels especificats en els codis 17 06 01 i 17 06 03; rendiment 0.001 kg

**mt25mcc100a** U Repercussió, per m²
Dades tècniques: Cost energètic 20.783 MJ; Emissió de CO2 1.070 kg; Codi LER 17 04 05; Massa de l'element 1.72 kg; Volum 0.000819 m3
Residus:
- embalatge: re170203 Plàstic; rendiment 0.04 kg

**mt21veg040yaca** m² Doble envidriament trempat de control solar
Dades tècniques: Cost energètic 449.646 MJ; Emissió de CO2 33.637 kg; Codi LER 17 02 02; Massa de l'element 30 kg; Volum 0.03 m3
Residus:
- embalatge: re170604 Materials d'aïllament diferents dels especificats en els codis 17 06 01 i 17 06 03; rendiment 0.016 kg

**mt25mco045a** m² Panell de xapa d'alumini
Dades tècniques: Cost energètic 239.807 MJ; Emissió de CO2 16.116 kg; Codi LER 17 04 02; Massa de l'element 2.2 kg; Volum 0.001467 m3
Residus:
- embalatge: re170203 Plàstic; rendiment 0.032 kg

**mt21vtt030f** m² Vidre de silicat sodiocàlcic trempat de control solar
Dades tècniques: Cost energètic 374.842 MJ; Emissió de CO2 28.037 kg; Codi LER 17 02 02; Massa de l'element 25 kg; Volum 0.025 m3
Residus:
- embalatge: re170604 Materials d'aïllament diferents dels especificats en els codis 17 06 01 i 17 06 03; rendiment 0.016 kg

**mt21sik020a** U Cartutx de silicona sintètica incolora Elastosil-605-S "SIKA"
Dades tècniques: Cost energètic 87.088 MJ; Emissió de CO2 3.667 kg; Codi LER 17 09 04; Massa de l'element 0.45 kg; Volum 0.0003 m3
Residus:
- embalatge: re170203 Plàstic; rendiment 0.1 kg

**mt21sik020b** U Cartutx de silicona sintètica de color Elastosil-605-S "SIKA"
Dades tècniques: Cost energètic 87.088 MJ; Emissió de CO2 3.667 kg; Codi LER 17 09 04; Massa de l'element 0.45 kg; Volum 0.0003 m3
Residus:
- embalatge: re170203 Plàstic; rendiment 0.1 kg
