# Sistema "STRUGAL" de mur cortina d'alumini

- Propietat de l'arxiu: CYPE Ingenieros S.A.
- Format: FIEBDC-3/2016
- Programa: Generador de preus de la construcció. CYPE Ingenieros, S.A.
- Data: 11/03/2024
- Divisa: EUR
- Costos indirectes: 3 %
- IVA: 21 %

## F Façanes i particions

### FM Murs cortina

#### FMY Sistemes de mur cortina

**FMY030** m² Sistema "STRUGAL" de mur cortina d'alumini.
Mur cortina d'alumini realitzat mitjançant el sistema S52NT, de tapetes tradicionals, de "STRUGAL", amb estructura portant calculada per a una sobrecàrrega màxima deguda a l'acció del vent de 60 kg/m², composada per una retícula amb una separació entre muntants de 150 cm i una distància entre eixos del forjat o punts d'ancoratge de 300 cm, comprenent 3 divisions entre plantes. Muntants de secció 170x52 mm, anoditzat color plata; travessers de 55x52 mm (Iy=31,14 cm4), anoditzat color plata; perfil per l'ancoratge del vidre, anoditzat color plata; tapa embellidora d'alumini en posició vertical i horitzontal, en acabat del perfil d'ancoratge del vidre, per al seu ús amb el sistema S52NT,"STRUGAL" acabat lacat estàndard; amb tancament compost de: un 40% de superfície opaca sense envidriament exterior, (ampits, cantells de forjat i falsos sostres), formada per panell de xapa d'alumini, de 9 mm de gruix total, acabat lacat color blanc, format per làmina d'alumini de 0,7 mm i ànima aïllant de poliestirè extrudit (densitat 35 kg/m³); un 60% de superfície transparent fixa realitzada amb doble envidriament trempat de control solar, conjunt format per vidre exterior trempat, de control solar, color blau de 6 mm, cambra d'aire deshidratada amb perfil separador d'alumini i doble segellat perimetral amb silicona, de 6 mm, i vidre interior Float incolor de 6 mm d'espessor; 18 mm de gruix total. Inclús kit d'accessoris per a mur cortina; silicona neutra Elastosil 605 "SIKA" per al segellat de la zona opaca; ancoratges de fixació d'acer, compostos per placa unida al forjat i angular per a fixació de muntants a l'edifici; xapa d'alumini de 1,5 mm d'espessor per a la realització de les rematades de mur a obra.
Inclou: Preparació de les bases de fixació per rebre els sistemes d'ancoratge del mur cortina. Replanteig dels eixos primaris de l'entramat. Presentació i subjecció prèvia a l'estructura de l'edifici dels eixos primaris de l'entramat. Alineació, aplomat i anivellació dels perfils primaris. Subjecció definitiva de l'entramat primari. Preparació del sistema de recepció de l'entramat secundari. Alineació, aplomat i anivellació dels perfils secundaris. Subjecció definitiva de l'entramat secundari. Col·locació, muntatge i ajustament del vidre als perfils. Segellat final d'estanquitat.
Criteri d'amidament de projecte: Superfície mesurada segons documentació gràfica de Projecte.
Criteri de mesura d'obra: Es mesurarà la superfície realment executada segons especificacions de Projecte.

| Codi | Ut | Descripció | Rendiment | Preu | Import |
|---|---|---|---|---|---|
| mt25mcs010w | m | Muntant d'alumini, "STRUGAL", de 170x52 mm (Ix= 536,23 cm4), acabat anoditzat color plata, inclús junt central d'estanquitat i juntes interiors de travesser, proveït de canal de desguàs i ventilació. (material) | 0.667 | 44.87 | 29.928 |
| mt25mcs020c | m | Travesser d'alumini, "STRUGAL", de 55x52 mm (Iy = 31,14 cm4), acabat anoditzat color plata, inclús junt central d'estanquitat i juntes interiors de travesser, proveït de canal de desguàs i ventilació. (material) | 1.333 | 29.32 | 39.084 |
| mt25mcs030g | m | Perfil pressor d'alumini, per al seu ús amb el sistema S52NT,"STRUGAL", inclús juntes del vidre. (material) | 2 | 4.4 | 8.800 |
| mt25mcs060a | m | Tapa embellidora d'alumini en posició vertical i horitzontal, en acabat del perfil d'ancoratge del vidre, per al seu ús amb el sistema S52NT,"STRUGAL" acabat lacat estàndard. (material) | 2 | 15.64 | 31.280 |
| mt25mcs100b | U | Kit d'accessoris per a perfil muntant de murs cortina del sistema S52NT "STRUGAL". (material) | 0.667 | 10.95 | 7.304 |
| mt25mcs110b | U | Kit d'accessoris per a perfil travesser de murs cortina del sistema S52NT "STRUGAL". (material) | 1.333 | 12.74 | 16.982 |
| mt21veg040yaca | m² | Doble envidriament trempat de control solar, color blau, 6/6/6, conjunt format per vidre exterior trempat, de control solar, color blau de 6 mm, cambra d'aire deshidratada amb perfil separador d'alumini i doble segellat perimetral, de 6 mm, i vidre interior Float incolor de 6 mm d'espessor; 18 mm de gruix total. (material) | 0.604 | 126.71 | 76.533 |
| mt25mco045a | m² | Panell de xapa d'alumini, de 9 mm de gruix total, acabat lacat color blanc, format per làmina d'alumini de 0,7 mm i ànima aïllant de poliestirè extrudit (densitat 35 kg/m³). (material) | 0.402 | 27.16 | 10.918 |
| mt21sik020b | U | Cartutx de silicona sintètica de color Elastosil-605-S "SIKA", de 310 ml (rendiment aproximat en juntes d'estanquitat de 2 m per cartutx). (material) | 0.7 | 2.67 | 1.869 |
| mt21vva021 | U | Material auxiliar per la col·locació de vidres. (material) | 1 | 1.26 | 1.260 |
| mo018 | h | Oficial 1ª serraller. (mà d'obra) | 0.659 | 28.86 | 19.019 |
| mo059 | h | Ajudant serraller. (mà d'obra) | 0.899 | 25.36 | 22.799 |
| mo049 | h | Oficial 1ª muntador de mur cortina. (mà d'obra) | 1.439 | 29.34 | 42.220 |
| mo096 | h | Ajudant muntador de mur cortina. (mà d'obra) | 2.158 | 25.28 | 54.554 |
| % | % | Costos directes complementaris | 2 % | 362.550 | 7.251 |
|  |  | Costos directes |  |  | 369.801 |

Residus:
- col·locació: mt25mcs100b Kit d'accessoris per a perfil muntant de murs cortina del sistema S52NT "STRUGAL"; factor de residu 0.02
- col·locació: mt25mcs110b Kit d'accessoris per a perfil travesser de murs cortina del sistema S52NT "STRUGAL"; factor de residu 0.006
- col·locació: mt21veg040yaca; factor de residu 0.0055
- col·locació: mt25mco045a; factor de residu 0.024
- col·locació: mt21sik020b; factor de residu 0.06

## Recursos

**mt25mcs010w** m Muntant d'alumini
Dades tècniques: Cost energètic 919.994 MJ; Emissió de CO2 68.952 kg
Residus:
- embalatge: re150101 Envasos de paper i cartró. (component de residu); rendiment 0.013 kg; Codi LER 15 01 01; Massa de l'element 1 kg; Volum 0.001333 m3
- embalatge: re170201 Fusta. (component de residu); rendiment 0.007 kg; Codi LER 17 02 01; Massa de l'element 1 kg; Volum 0.000909 m3
- embalatge: re170203 Plàstic. (component de residu); rendiment 0.009 kg; Codi LER 17 02 03; Massa de l'element 1 kg; Volum 0.001667 m3
- embalatge: re170604 Materials d'aïllament diferents dels especificats en els codis 17 06 01 i 17 06 03. (component de residu); rendiment 0.002 kg; Codi LER 17 06 04; Massa de l'element 1 kg; Volum 0.001667 m3

**mt25mcs020c** m Travesser d'alumini
Dades tècniques: Cost energètic 216.973 MJ; Emissió de CO2 16.190 kg
Residus:
- embalatge: re150101 Envasos de paper i cartró; rendiment 0.013 kg
- embalatge: re170201 Fusta; rendiment 0.007 kg
- embalatge: re170203 Plàstic; rendiment 0.009 kg
- embalatge: re170604 Materials d'aïllament diferents dels especificats en els codis 17 06 01 i 17 06 03; rendiment 0.002 kg

**mt25mcs030g** m Perfil pressor d'alumini, per al seu ús amb el sistema S52NT,"STRUGAL", inclús juntes del vidre
Dades tècniques: Cost energètic 82.614 MJ; Emissió de CO2 6.117 kg
Residus:
- embalatge: re150101 Envasos de paper i cartró; rendiment 0.012 kg
- embalatge: re170201 Fusta; rendiment 0.006 kg
- embalatge: re170203 Plàstic; rendiment 0.008 kg
- embalatge: re170604 Materials d'aïllament diferents dels especificats en els codis 17 06 01 i 17 06 03; rendiment 0.001 kg

**mt25mcs060a** m Tapa embellidora d'alumini en posició vertical i horitzontal
Dades tècniques: Cost energètic 40.792 MJ; Emissió de CO2 2.815 kg
Residus:
- embalatge: re150101 Envasos de paper i cartró; rendiment 0.012 kg
- embalatge: re170201 Fusta; rendiment 0.006 kg
- embalatge: re170203 Plàstic; rendiment 0.008 kg
- embalatge: re170604 Materials d'aïllament diferents dels especificats en els codis 17 06 01 i 17 06 03; rendiment 0.001 kg

**mt25mcs100b** U Kit d'accessoris per a perfil muntant de murs cortina del sistema S52NT "STRUGAL"
Dades tècniques: Cost energètic 10.876 MJ; Emissió de CO2 0.559 kg; Codi LER 17 04 05; Massa de l'element 0.86 kg; Volum 0.00041 m3
Residus:
- embalatge: re170203 Plàstic; rendiment 0.025 kg

**mt25mcs110b** U Kit d'accessoris per a perfil travesser de murs cortina del sistema S52NT "STRUGAL"
Dades tècniques: Cost energètic 12.329 MJ; Emissió de CO2 0.631 kg; Codi LER 17 04 05; Massa de l'element 0.86 kg; Volum 0.00041 m3
Residus:
- embalatge: re170203 Plàstic; rendiment 0.04 kg

**mt21veg040yaca** m² Doble envidriament trempat de control solar
Dades tècniques: Cost energètic 449.646 MJ; Emissió de CO2 33.637 kg; Codi LER 17 02 02; Massa de l'element 30 kg; Volum 0.03 m3
Residus:
- embalatge: re170604 Materials d'aïllament diferents dels especificats en els codis 17 06 01 i 17 06 03; rendiment 0.016 kg

**mt25mco045a** m² Panell de xapa d'alumini
Dades tècniques: Cost energètic 239.807 MJ; Emissió de CO2 16.116 kg; Codi LER 17 04 02; Massa de l'element 2.2 kg; Volum 0.001467 m3
Residus:
- embalatge: re170203 Plàstic; rendiment 0.032 kg

**mt21sik020b** U Cartutx de silicona sintètica de color Elastosil-605-S "SIKA"
Dades tècniques: Cost energètic 87.088 MJ; Emissió de CO2 3.667 kg; Codi LER 17 09 04; Massa de l'element 0.45 kg; Volum 0.0003 m3
Residus:
- embalatge: re170203 Plàstic; rendiment 0.1 kg
