# Façana passada de panells prefabricats de formigó armat

- Propietat de l'arxiu: CYPE Ingenieros S.A.
- Format: FIEBDC-3/2016
- Programa: Generador de preus de la construcció. CYPE Ingenieros, S.A.
- Data: 11/03/2024
- Divisa: EUR
- Costos indirectes: 3 %
- IVA: 21 %

## F Façanes i particions

### FP Façanes pesades

#### FPP Panells prefabricats de formigó

**FPP020** m² Façana passada de panells prefabricats de formigó armat.
Tancament de façana format per panells prefabricats, llisos, de formigó armat de 12 cm d'espessor, 3 m d'amplada i 14 m de longitud màxima, amb les vores encadellades, acabat llis de color blanc a una cara, disposats en posició horitzontal, amb inclusió o delimitació de buits. Inclús col·locació en obra dels panells amb ajuda de grua autopropulsada, apuntalaments, peces especials, elements metàl·lics per a connexió entre panells i entre panells i elements estructurals, segellament de juntes amb silicona neutra sobre cordó de cautxú adhesiu i ataconat amb morter sense retracció en les juntes horitzontals. Totalment muntat.
Inclou: Replanteig dels panells. Col·locació del cordó de cautxú adhesiu. Posicionat dels panells en el seu lloc de col·locació. Aplom i apuntalament dels panells. Soldadura dels elements metàl·lics de connexió. Segellat de juntes i ataconat final amb morter de retracció controlada.
Criteri d'amidament de projecte: Superfície mesurada segons documentació gràfica de Projecte, sense duplicar cantonades ni encontres, deduint els buits de superfície major de 3 m².
Criteri de mesura d'obra: Es mesurarà la superfície realment executada segons especificacions de Projecte, sense duplicar cantonades ni encontres, deduint els buits de superfície major de 3 m².

| Codi | Ut | Descripció | Rendiment | Preu | Import |
|---|---|---|---|---|---|
| mt12pph010aa | m² | Plafó prefabricat, llis, de formigó armat de 12 cm d'espessor, 3 m d'amplada i 14 m de longitud màxima, amb les vores encadellades, acabat llis de color blanc a una cara, per a formació de tancament. Segons UNE-EN 14992. (material) | 1 | 46.56 | 46.560 |
| mt12pph011 | kg | Massilla cautxú-asfàltica per closa en fred de junts de plafons prefabricats de formigó. (material) | 1 | 1.96 | 1.960 |
| mt50spa052b | m | Tauló de fusta de pi, de 20x7,2 cm. (material) | 0.02 | 6.32 | 0.126 |
| mt50spa081a | U | Puntal metàl·lic telescòpic, de fins a 3 m d'altura. (material) | 0.013 | 19.25 | 0.250 |
| mq07gte010c | h | Grua autopropulsada de braç telescòpic amb una capacitat d'elevació de 30 t i 27 m d'altura màxima de treball. (maquinària) | 0.144 | 75.04 | 10.806 |
| mo050 | h | Oficial 1ª muntador de panells prefabricats de formigó. (mà d'obra) | 0.252 | 29.34 | 7.394 |
| mo097 | h | Ajudant muntador de panells prefabricats de formigó. (mà d'obra) | 0.252 | 25.28 | 6.371 |
| % | % | Costos directes complementaris | 2 % | 73.467 | 1.469 |
|  |  | Costos directes |  |  | 74.936 |

Residus:
- col·locació: mt12pph010aa; factor de residu 0.0199413
- col·locació: mt12pph011 Massilla cautxú-asfàltica per closa en fred de junts de plafons prefabricats de formigó; factor de residu 0.035
- col·locació: mt50spa052b Tauló de fusta de pi, de 20x7,2 cm; factor de residu 1
- col·locació: mt50spa081a Puntal metàl·lic telescòpic, de fins a 3 m d'altura; factor de residu 1

## Recursos

**mt12pph010aa** m² Plafó prefabricat
Dades tècniques: Cost energètic 460.943 MJ; Emissió de CO2 49.718 kg; Codi LER 17 01 01; Massa de l'element 276 kg; Volum 0.184 m3
Residus:
- embalatge: re170201 Fusta. (component de residu); rendiment 0.649 kg; Codi LER 17 02 01; Massa de l'element 1 kg; Volum 0.000909 m3
- embalatge: re170203 Plàstic. (component de residu); rendiment 0.259 kg; Codi LER 17 02 03; Massa de l'element 1 kg; Volum 0.001667 m3

**mt12pph011** kg Massilla cautxú-asfàltica per closa en fred de junts de plafons prefabricats de formigó
Dades tècniques: Cost energètic 57.585 MJ; Emissió de CO2 0.739 kg; Codi LER 17 03 02; Massa de l'element 1 kg; Volum 0.001 m3
Residus:
- embalatge: re170203 Plàstic; rendiment 0.056 kg

**mt50spa052b** m Tauló de fusta de pi, de 20x7,2 cm
Dades tècniques: Cost energètic 1124.755 MJ; Emissió de CO2 -15.401 kg; Codi LER 17 02 01; Massa de l'element 8.28 kg; Volum 0.007527 m3

**mt50spa081a** U Puntal metàl·lic telescòpic, de fins a 3 m d'altura
Dades tècniques: Cost energètic 97.317 MJ; Emissió de CO2 5.049 kg; Codi LER 17 04 05; Massa de l'element 9.9 kg; Volum 0.004714 m3
