# Revestiment de front de forjat amb plaquetes ceràmiques cara vista amb aïllament incorporat

- Propietat de l'arxiu: CYPE Ingenieros S.A.
- Format: FIEBDC-3/2016
- Programa: Generador de preus de la construcció. CYPE Ingenieros, S.A.
- Data: 11/03/2024
- Divisa: EUR
- Costos indirectes: 3 %
- IVA: 21 %

## F Façanes i particions

### FR Fronts de forjat

#### FRC De peces ceràmiques

**FRC016** m Revestiment de front de forjat amb plaquetes ceràmiques cara vista amb aïllament incorporat.
Revestiment de front de forjat de 30 cm de cantell, amb panells aïllants prefabricats compostos de plaquetes ceràmiques de gres, color vermell, unides a un panell rígid de poliestirè extrudit, de 30 mm d'espessor. COL·LOCACIÓ: amb adhesiu cimentós millorat, C2 TE S2, segons UNE-EN 12004, altament deformable, amb lliscament reduït i temps obert ampliat. REJUNTAT: amb morter, tipus CG2. Inclús plaquetes individuals d'unió entre panells prefabricats i adhesiu de cautxú de silicona per a segellat de junts.
Inclou: Tall i preparació dels panells prefabricats. Col·locació i fixació dels panells prefabricats sobre el parament. Segellat dels junts entre panells. Col·locació de les plaquetes d'ajust i de les peces especials. Rejuntat de les plaquetes. Neteja del parament.
Criteri d'amidament de projecte: Longitud mesurada pel més gran desenvolupament lineal, segons documentació gràfica de Projecte.
Criteri de mesura d'obra: Es mesurarà pel seu major desenvolupament lineal, la longitud realment executada segons especificacions de Projecte, incloent la longitud que pogués perdre's en biaixos.

| Codi | Ut | Descripció | Rendiment | Preu | Import |
|---|---|---|---|---|---|
| mt12ppg010a | U | Plafó prefabricat de 1240x600x48 mm, compost de plaquetes ceràmiques de gres, segons UNE-EN ISO 10545-11, color vermell, unides a un panell rígid de poliestirè extrudit, segons UNE-EN 13164, de 30 mm d'espessor, resistència a compressió >= 300 kPa, resistència tèrmica 0,9 m²K/W, conductivitat tèrmica 0,034 W/(mK), Euroclasse E de reacció al foc, segons UNE-EN 13501-1, inclús dispositius auxiliars de fixació i plaquetes individuals. (material) | 0.403 | 49.3 | 19.868 |
| mt09mcp100j | kg | Adhesiu cimentós millorat, C2 TE S2, segons UNE-EN 12004, altament deformable, amb lliscament reduït i temps obert ampliat, color blanc, d'un sol component a base de ciment d'alta resistència, àrids seleccionats, additius i resines sintètiques, per a la col·locació en capa fina de tot tipus de peces ceràmiques en paraments verticals exteriors i paviments exteriors. (material) | 0.24 | 1.28 | 0.307 |
| mt09mcr100a | kg | Morter, tipus CG2, segons UNE-EN 13888, per junts de 5 a 30 mm, compost per ciments d'alta resistència, àrids seleccionats, pigments i additius específics. (material) | 0.255 | 1.09 | 0.278 |
| mt12ppg110 | U | Cartutx de 310 cm³ d' adhesiu de cautxú de silicona. (material) | 0.05 | 6.92 | 0.346 |
| mo052 | h | Oficial 1ª muntador de sistemes de façanes prefabricades. (mà d'obra) | 0.216 | 29.34 | 6.337 |
| mo099 | h | Ajudant muntador de sistemes de façanes prefabricades. (mà d'obra) | 0.216 | 25.28 | 5.460 |
| % | % | Costos directes complementaris | 2 % | 32.596 | 0.652 |
|  |  | Costos directes |  |  | 33.248 |

Residus:
- col·locació: mt12ppg010a; factor de residu 0.0147
- col·locació: mt09mcp100j; factor de residu 0.067469
- col·locació: mt09mcr100a; factor de residu 0.068769
- col·locació: mt12ppg110 Cartutx de 310 cm³ d' adhesiu de cautxú de silicona; factor de residu 0.06

## Recursos

**mt12ppg010a** U Plafó prefabricat de 1240x600x48 mm
Dades tècniques: Cost energètic 476.760 MJ; Emissió de CO2 21.763 kg; Codi LER 17 01 03; Massa de l'element 34.26 kg; Volum 0.027408 m3
Residus:
- embalatge: re170201 Fusta. (component de residu); rendiment 0.017 kg; Codi LER 17 02 01; Massa de l'element 1 kg; Volum 0.000909 m3
- embalatge: re170203 Plàstic. (component de residu); rendiment 0.001 kg; Codi LER 17 02 03; Massa de l'element 1 kg; Volum 0.001667 m3

**mt09mcp100j** kg Adhesiu cimentós millorat
Dades tècniques: Cost energètic 3.871 MJ; Emissió de CO2 0.344 kg; Codi LER 17 09 04; Massa de l'element 1 kg; Volum 0.000667 m3
Residus:
- embalatge: re170203 Plàstic; rendiment 0.003 kg

**mt09mcr100a** kg Morter, tipus CG2
Dades tècniques: Cost energètic 2.251 MJ; Emissió de CO2 0.184 kg; Codi LER 17 09 04; Massa de l'element 1 kg; Volum 0.000667 m3
Residus:
- embalatge: re170203 Plàstic; rendiment 0.003 kg

**mt12ppg110** U Cartutx de 310 cm³ d' adhesiu de cautxú de silicona
Dades tècniques: Cost energètic 87.088 MJ; Emissió de CO2 3.667 kg; Codi LER 17 09 04; Massa de l'element 0.45 kg; Volum 0.0003 m3
Residus:
- embalatge: re170203 Plàstic; rendiment 0.1 kg
