# Revestiment de front de forjat amb plaquetes ceràmiques amb aïllament, per a revestir

- Propietat de l'arxiu: CYPE Ingenieros S.A.
- Format: FIEBDC-3/2016
- Programa: Generador de preus de la construcció. CYPE Ingenieros, S.A.
- Data: 11/03/2024
- Divisa: EUR
- Costos indirectes: 3 %
- IVA: 21 %

## F Façanes i particions

### FR Fronts de forjat

#### FRC De peces ceràmiques

**FRC018** m Revestiment de front de forjat amb plaquetes ceràmiques amb aïllament, per a revestir.
Revestiment de front de forjat de 25 cm de cantell, amb plaquetes ceràmiques amb aïllament de poliestirè expandit elastificat amb grafit incorporat a la cara interior, 80x24x6,5 cm, per revestir. COL·LOCACIÓ: amb morter de ciment industrial, color gris, M-5, subministrat a granel.
Inclou: Col·locació, aplomat, anivellació i alineació. Neteja del parament.
Criteri d'amidament de projecte: Longitud mesurada pel més gran desenvolupament lineal, segons documentació gràfica de Projecte.
Criteri de mesura d'obra: Es mesurarà pel seu major desenvolupament lineal, la longitud realment executada segons especificacions de Projecte.

| Codi | Ut | Descripció | Rendiment | Preu | Import |
|---|---|---|---|---|---|
| mt02bcr035g | U | Plaqueta ceràmica amb aïllament de poliestirè expandit elastificat amb grafit incorporat a la cara interior, 80x24x6,5 cm, per revestir. (material) | 1.23 | 9.11 | 11.205 |
| mt09mif010cb | t | Morter industrial per a obra de paleta, de ciment, color gris, categoria M-5 (resistència a compressió 5 N/mm²), subministrat a granel, segons UNE-EN 998-2. (material) | 0.002 | 50.2 | 0.100 |
| mt08aaa010a | m³ | Aigua. (material) | 0.004 | 1.5 | 0.006 |
| mq06mms010 | h | Mesclador continu amb sitja, per a morter industrial en sec, subministrat a granel. (maquinària) | 0.006 | 1.94 | 0.012 |
| mo114 | h | Peó ordinari construcció en treballs de ram de paleta. (mà d'obra) | 0.146 | 23.81 | 3.476 |
| mo021 | h | Oficial 1ª construcció en treballs de ram de paleta. (mà d'obra) | 0.144 | 28.42 | 4.092 |
| % | % | Costos directes complementaris | 2 % | 18.891 | 0.378 |
|  |  | Costos directes |  |  | 19.269 |

Residus:
- col·locació: mt02bcr035g; factor de residu 0.0126
- col·locació: mt09mif010cb; factor de residu 0.0189

## Recursos

**mt02bcr035g** U Plaqueta ceràmica amb aïllament de poliestirè expandit elastificat amb grafit incorporat a la cara interior
Dades tècniques: Cost energètic 294.725 MJ; Emissió de CO2 10.479 kg; Codi LER 17 01 02; Massa de l'element 6.8 kg; Volum 0.00544 m3
Residus:
- embalatge: re170201 Fusta. (component de residu); rendiment 0.017 kg; Codi LER 17 02 01; Massa de l'element 1 kg; Volum 0.000909 m3
- embalatge: re170203 Plàstic. (component de residu); rendiment 0.001 kg; Codi LER 17 02 03; Massa de l'element 1 kg; Volum 0.001667 m3

**mt09mif010cb** t Morter industrial per a obra de paleta
Dades tècniques: Cost energètic 1960.000 MJ; Emissió de CO2 170.000 kg; Codi LER 17 01 01; Massa de l'element 1000 kg; Volum 0.666667 m3

**mt08aaa010a** m³ Aigua
Dades tècniques: Cost energètic 60.000 MJ; Emissió de CO2 30.000 kg
