# Revestiment de front de forjat amb plaquetes ceràmiques alleugerides

- Propietat de l'arxiu: CYPE Ingenieros S.A.
- Format: FIEBDC-3/2016
- Programa: Generador de preus de la construcció. CYPE Ingenieros, S.A.
- Data: 11/03/2024
- Divisa: EUR
- Costos indirectes: 3 %
- IVA: 21 %

## F Façanes i particions

### FR Fronts de forjat

#### FRC De peces ceràmiques

**FRC020** m Revestiment de front de forjat amb plaquetes ceràmiques alleugerides.
Revestiment de front de forjat de 30 cm de cantell, amb plaquetes ceràmiques alleugerides encadellades, 30x19x4,8 cm, per revestir. COL·LOCACIÓ: amb morter d'alta adherència i additiu hidròfug per a impermeabilització de morters o formigons.
Inclou: Preparació de la superfície de recolzament. Tall de les peces. Col·locació, aplomat, anivellació i alineació. Neteja del parament.
Criteri d'amidament de projecte: Longitud mesurada pel més gran desenvolupament lineal, segons documentació gràfica de Projecte.
Criteri de mesura d'obra: Es mesurarà pel seu major desenvolupament lineal, la longitud realment executada segons especificacions de Projecte.

| Codi | Ut | Descripció | Rendiment | Preu | Import |
|---|---|---|---|---|---|
| mt02btr025a | U | Plaqueta ceràmica alleugerida encadellada, 30x19x4,8 cm, per revestir, per a ús en fàbrica protegida (peça P), densitat 485 kg/m³. Segons UNE-EN 771-1. (material) | 6.45 | 0.25 | 1.613 |
| mt09moe020a | kg | Adhesiu cimentós millorat de lligants mixtos, C2 TE, per a la col·locació en capa gruixuda de peces ceràmiques en paraments verticals exteriors, segons UNE-EN 12004 (material) | 1.05 | 0.53 | 0.557 |
| mt08adt010 | kg | Additiu hidròfug per a impermeabilització de morters o formigons. (material) | 0.075 | 1.2 | 0.090 |
| mo114 | h | Peó ordinari construcció en treballs de ram de paleta. (mà d'obra) | 0.12 | 23.81 | 2.857 |
| mo021 | h | Oficial 1ª construcció en treballs de ram de paleta. (mà d'obra) | 0.12 | 28.42 | 3.410 |
| % | % | Costos directes complementaris | 2 % | 8.527 | 0.171 |
|  |  | Costos directes |  |  | 8.698 |

Residus:
- col·locació: mt02btr025a; factor de residu 0.0396
- col·locació: mt09moe020a; factor de residu 0.07
- col·locació: mt08adt010 Additiu hidròfug per a impermeabilització de morters o formigons; factor de residu 0.055

## Recursos

**mt02btr025a** U Plaqueta ceràmica alleugerida encadellada
Dades tècniques: Cost energètic 14.363 MJ; Emissió de CO2 1.116 kg; Codi LER 17 01 03; Massa de l'element 4.6 kg; Volum 0.00368 m3
Residus:
- embalatge: re170201 Fusta. (component de residu); rendiment 0.004 kg; Codi LER 17 02 01; Massa de l'element 1 kg; Volum 0.000909 m3
- embalatge: re170203 Plàstic. (component de residu); rendiment 0.004 kg; Codi LER 17 02 03; Massa de l'element 1 kg; Volum 0.001667 m3

**mt09moe020a** kg Adhesiu cimentós millorat de lligants mixtos
Dades tècniques: Cost energètic 3.871 MJ; Emissió de CO2 0.344 kg; Codi LER 17 09 04; Massa de l'element 1 kg; Volum 0.000667 m3
Residus:
- embalatge: re170203 Plàstic; rendiment 0.003 kg

**mt08adt010** kg Additiu hidròfug per a impermeabilització de morters o formigons
Dades tècniques: Cost energètic 71.130 MJ; Emissió de CO2 2.824 kg; Codi LER 17 09 04; Massa de l'element 1 kg; Volum 0.000667 m3
Residus:
- embalatge: re170203 Plàstic; rendiment 0.032 kg
