# Revestiment de front de forjat amb plaquetes de formigó cel·lular

- Propietat de l'arxiu: CYPE Ingenieros S.A.
- Format: FIEBDC-3/2016
- Programa: Generador de preus de la construcció. CYPE Ingenieros, S.A.
- Data: 11/03/2024
- Divisa: EUR
- Costos indirectes: 3 %
- IVA: 21 %

## F Façanes i particions

### FR Fronts de forjat

#### FRH De peces de formigó

**FRH020** m Revestiment de front de forjat amb plaquetes de formigó cel·lular.
Revestiment de front de forjat de 30 cm de cantell, amb plaquetes de formigó cel·lular endurit en autoclau, 60x25x5 cm, densitat 150 kg/m³, conductivitat tèrmica 0,04 W/(mK), Euroclasse A1 de reacció al foc segons UNE-EN 13501-1, per revestir. COL·LOCACIÓ: amb morter cola i fixacions mecàniques.
Inclou: Replanteig de les peces. Tall de les peces. Col·locació, aplomat, anivellació i alineació.
Criteri d'amidament de projecte: Longitud mesurada pel més gran desenvolupament lineal, segons documentació gràfica de Projecte.
Criteri de mesura d'obra: Es mesurarà pel seu major desenvolupament lineal, la longitud realment executada segons especificacions de Projecte, incloent la longitud que pogués perdre's en biaixos.

| Codi | Ut | Descripció | Rendiment | Preu | Import |
|---|---|---|---|---|---|
| mt02bhb120b | U | Plaqueta de formigó cel·lular endurit en autoclau, 60x25x5 cm, densitat 150 kg/m³, conductivitat tèrmica 0,04 W/(mK), Euroclasse A1 de reacció al foc segons UNE-EN 13501-1, per revestir, segons UNE-EN 771-4, inclús fixacions. (material) | 2 | 3.49 | 6.980 |
| mt09mib010b | kg | Morter cola, compost per ciment Pòrtland, àrids seleccionats i additius especials, d'aplicació en fàbriques de bloc de formigó cel·lular, subministrat en sacs de 25 kg, tipus T segons UNE-EN 998-2. (material) | 0.015 | 3.49 | 0.052 |
| mo114 | h | Peó ordinari construcció en treballs de ram de paleta. (mà d'obra) | 0.12 | 23.81 | 2.857 |
| mo021 | h | Oficial 1ª construcció en treballs de ram de paleta. (mà d'obra) | 0.12 | 28.42 | 3.410 |
| % | % | Costos directes complementaris | 2 % | 13.299 | 0.266 |
|  |  | Costos directes |  |  | 13.565 |

Residus:
- col·locació: mt02bhb120b; factor de residu 0.0132
- col·locació: mt09mib010b; factor de residu 0.0063

## Recursos

**mt02bhb120b** U Plaqueta de formigó cel·lular endurit en autoclau
Dades tècniques: Cost energètic 6.545 MJ; Emissió de CO2 0.422 kg; Codi LER 17 01 01; Massa de l'element 1.13 kg; Volum 0.000753 m3
Residus:
- embalatge: re170201 Fusta. (component de residu); rendiment 0.017 kg; Codi LER 17 02 01; Massa de l'element 1 kg; Volum 0.000909 m3
- embalatge: re170203 Plàstic. (component de residu); rendiment 0.005 kg; Codi LER 17 02 03; Massa de l'element 1 kg; Volum 0.001667 m3

**mt09mib010b** kg Morter cola, compost per ciment Pòrtland
Dades tècniques: Cost energètic 2.394 MJ; Emissió de CO2 0.194 kg; Codi LER 17 01 01; Massa de l'element 1 kg; Volum 0.000667 m3
Residus:
- embalatge: re150101 Envasos de paper i cartró. (component de residu); rendiment 0.014 kg; Codi LER 15 01 01; Massa de l'element 1 kg; Volum 0.001333 m3
- embalatge: re170201 Fusta; rendiment 0.001 kg
- embalatge: re170203 Plàstic; rendiment 0.003 kg
