# Sòcol per a sistema ETICS "GRUPO PUMA" d'aïllament tèrmic per l'exterior de façanes

- Propietat de l'arxiu: CYPE Ingenieros S.A.
- Format: FIEBDC-3/2016
- Programa: Generador de preus de la construcció. CYPE Ingenieros, S.A.
- Data: 11/03/2024
- Divisa: EUR
- Costos indirectes: 3 %
- IVA: 21 %

## F Façanes i particions

### FS Façanes ETICS

#### FSM Revestiment continu mineral o sintètic

**FSM026** m² Sòcol per a sistema ETICS "GRUPO PUMA" d'aïllament tèrmic per l'exterior de façanes.
Sòcol per a sistema Traditerm EPS "GRUPO PUMA", amb ETE 07/0054, d'aïllament tèrmic per l'exterior de façanes, de fàbrica ceràmica, de maó silicocalcari o de bloc de formigó, amb els panells aïllants soterrats, compost per: capa d'impermeabilització de morter flexible bicomponent, Morcem Dry F "GRUPO PUMA", color gris, aplicat en dues capes; panell rígid de poliestirè extrudit, Traditerm Panel XPS "GRUPO PUMA", segons UNE-EN 13164, de superfície rugosa i estructura cel·lular tancada, de color blanc, de 60 mm d'espessor, fixat al suport amb morter Traditerm "GRUPO PUMA", aplicat manualment i fixacions mecàniques amb tac d'expansió de polipropilè Traditerm "GRUPO PUMA"; capa de regularització de morter Traditerm "GRUPO PUMA", aplicat manualment, armat amb malla de fibra de vidre, antiàlcalis, Traditerm "GRUPO PUMA", de 5x4 mm de llum de malla, de 0,6 mm d'espessor i de 160 g/m² de massa superficial; capa d'acabat de morter acrílic Morcemcril "GRUPO PUMA", color Blanco 100, sobre emprimació acrílica Fondo Morcemcril "GRUPO PUMA".
Criteri de valoració econòmica: El preu inclou l'execució de les rematades en els trobaments amb paraments, revestiments o altres elements rebuts en la seva superfície.
Inclou: Preparació de la superfície suport. Aplicació de l'impermeabilitzant. Tall i preparació de l'aïllament. Col·locació de l'aïllament sobre el parament. Aplicació del morter base i col·locació de la malla de fibra de vidre en la capa de regularització. Resolució dels punts singulars. Formació de juntes. Aplicació de la capa d'acabat.
Criteri d'amidament de projecte: Superfície mesurada segons documentació gràfica de Projecte.
Criteri de mesura d'obra: Es mesurarà la superfície realment executada segons especificacions de Projecte.

| Codi | Ut | Descripció | Rendiment | Preu | Import |
|---|---|---|---|---|---|
| mt15igp010l | kg | Morter flexible bicomponent, Morcem Dry F "GRUPO PUMA", color gris, compost per lligants hidràulics i resines sintètiques, resistència a pressió hidrostàtica positiva i negativa de 15 bar, amb certificat de potabilitat, segons UNE-EN 1504-2. (material) | 3 | 4.07 | 12.210 |
| mt28mop030ha | kg | Morter tipus GP W2, segons UNE-EN 998-1 Traditerm "GRUPO PUMA", impermeable a l'aigua de pluja, permeable al vapor d'aigua i no propagador de la flama, per a aplicar amb llana, per adherir els panells aïllants i com capa base, previ pastat amb aigua. (material) | 9 | 0.76 | 6.840 |
| mt16pxg010v | m² | Panell rígid de poliestirè extrudit, Traditerm Panel XPS "GRUPO PUMA", segons UNE-EN 13164, de superfície rugosa i estructura cel·lular tancada, de color blanc, de 60 mm d'espessor, resistència tèrmica 1,76 m²K/W, conductivitat tèrmica 0,034 W/(mK), Euroclasse E de reacció al foc segons UNE-EN 13501-1. (material) | 1.05 | 20.57 | 21.599 |
| mt16pep100D | U | Tac d'expansió de polipropilè Traditerm "GRUPO PUMA", de 120 mm de longitud, per fixació de plaques aïllants. (material) | 6 | 0.22 | 1.320 |
| mt28mop050e | m² | Malla de fibra de vidre, antiàlcalis, Traditerm "GRUPO PUMA", de 5x4 mm de llum de malla, de 0,6 mm d'espessor, de 160 g/m² de massa superficial i de 1,1x50 m, per armar morters. (material) | 1.1 | 1.66 | 1.826 |
| mt28mop320d | kg | Emprimació acrílica Fondo Morcemcril "GRUPO PUMA", composta per resines acríliques, pigments minerals i additius orgànics i inorgànics, impermeable a l'aigua de pluja i permeable al vapor d'aigua, per a aplicar amb brotxa, corró o pistola. (material) | 0.073 | 3.72 | 0.272 |
| mt28mop310ug | kg | Morter acrílic Morcemcril "GRUPO PUMA", color Blanco 100, compost per resines acríliques, pigments minerals i additius orgànics i inorgànics, antifloridura i antiverdet, permeable al vapor d'aigua i amb resistència a l'envelliment, a la contaminació urbana i als rajos UV, per a revestiment de paraments exteriors. (material) | 0.833 | 3.1 | 2.582 |
| mo054 | h | Oficial 1ª muntador d'aïllaments. (mà d'obra) | 0.12 | 29.34 | 3.521 |
| mo101 | h | Ajudant muntador d'aïllaments. (mà d'obra) | 0.12 | 25.28 | 3.034 |
| mo039 | h | Oficial 1ª revocador. (mà d'obra) | 0.719 | 28.42 | 20.434 |
| mo079 | h | Ajudant revocador. (mà d'obra) | 0.719 | 25.28 | 18.176 |
| mo032 | h | Oficial 1ª aplicador de productes impermeabilitzants. (mà d'obra) | 0.12 | 28.42 | 3.410 |
| mo070 | h | Ajudant aplicador de productes impermeabilitzants. (mà d'obra) | 0.12 | 25.28 | 3.034 |
| % | % | Costos directes complementaris | 2 % | 98.258 | 1.965 |
|  |  | Costos directes |  |  | 100.223 |

Residus:
- col·locació: mt15igp010l; factor de residu 0.0066
- col·locació: mt28mop030ha; factor de residu 0.07
- col·locació: mt16pxg010v; factor de residu 0.024
- col·locació: mt28mop050e; factor de residu 0.055
- col·locació: mt28mop320d; factor de residu 0.044038
- col·locació: mt28mop310ug; factor de residu 0.055445

## Recursos

**mt15igp010l** kg Morter flexible bicomponent
Dades tècniques: Cost energètic 3.176 MJ; Emissió de CO2 0.223 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3

**mt28mop030ha** kg Morter tipus GP W2
Dades tècniques: Cost energètic 2.251 MJ; Emissió de CO2 0.184 kg; Codi LER 17 09 04; Massa de l'element 1 kg; Volum 0.000667 m3
Residus:
- embalatge: re170203 Plàstic; rendiment 0.003 kg

**mt16pxg010v** m² Panell rígid de poliestirè extrudit
Dades tècniques: Cost energètic 177.039 MJ; Emissió de CO2 5.648 kg; Codi LER 17 06 04; Massa de l'element 1.98 kg; Volum 0.0033 m3
Residus:
- embalatge: re170203 Plàstic; rendiment 0.034 kg

**mt16pep100D** U Tac d'expansió de polipropilè Traditerm "GRUPO PUMA", de 120 mm de longitud, per fixació de plaques aïllants
Dades tècniques: Cost energètic 1.154 MJ; Emissió de CO2 0.096 kg
Residus:
- embalatge: re150101 Envasos de paper i cartró; rendiment 0.072 kg

**mt28mop050e** m² Malla de fibra de vidre
Dades tècniques: Cost energètic 13.504 MJ; Emissió de CO2 0.664 kg; Codi LER 17 02 03; Massa de l'element 0.16 kg; Volum 0.000267 m3
Residus:
- embalatge: re170203 Plàstic; rendiment 0.024 kg

**mt28mop320d** kg Emprimació acrílica Fondo Morcemcril "GRUPO PUMA"
Dades tècniques: Cost energètic 86.761 MJ; Emissió de CO2 3.294 kg; Codi LER 17 09 04; Massa de l'element 1 kg; Volum 0.000667 m3
Residus:
- embalatge: re170203 Plàstic; rendiment 0.003 kg

**mt28mop310ug** kg Morter acrílic Morcemcril "GRUPO PUMA"
Dades tècniques: Cost energètic 15.053 MJ; Emissió de CO2 0.575 kg; Codi LER 17 09 04; Massa de l'element 1 kg; Volum 0.000667 m3
Residus:
- embalatge: re170203 Plàstic; rendiment 0.003 kg
