# Sòcol per a sistema ETICS Rhonatherm "PINTURAS ISAVAL" d'aïllament tèrmic per l'exterior de façanes

- Propietat de l'arxiu: CYPE Ingenieros S.A.
- Format: FIEBDC-3/2016
- Programa: Generador de preus de la construcció. CYPE Ingenieros, S.A.
- Data: 01/10/2024
- Divisa: EUR
- Costos indirectes: 3 %
- IVA: 21 %

## F Façanes i particions

### FS Façanes ETICS

#### FSM Revestiment continu mineral o sintètic

**FSM096** m² Sòcol per a sistema ETICS Rhonatherm "PINTURAS ISAVAL" d'aïllament tèrmic per l'exterior de façanes.
Sòcol per a sistema Rhonatherm "PINTURAS ISAVAL", amb els panells aïllants soterrats, compost per: capa d'impermeabilització de pintura plàstica a emulsió aquosa, Isafort "PINTURAS ISAVAL", a base de derivats asfàltics, color marró, aplicada en dues mans; panell rígid de poliestirè extrudit, Panel XPS Rhonatherm "PINTURAS ISAVAL", de color blanc, de 60 mm d'espessor, fixat al suport amb morter cimentós Rhona T-700 "PINTURAS ISAVAL", color gris, aplicat manualment; capa de regularització de morter cimentós Rhona T-700 "PINTURAS ISAVAL", color gris, aplicat manualment, armat amb malla de fibra de vidre antiàlcalis, Rhonamesh T-150 "PINTURAS ISAVAL", de 3,5x3,8 mm de llum de malla, de 160 g/m² de massa superficial i 0,52 mm de gruix; capa d'acabat de morter acrílic, Reviquarz G-15 "PINTURAS ISAVAL", aplicat manualment, acabat remolinat texturat, color blanc, sobre emprimació acrílica, reguladora de l'absorció Reviquarz Primer "PINTURAS ISAVAL", color blanc; capa d'impermeabilització de pintura plàstica a emulsió aquosa, Isafort "PINTURAS ISAVAL", a base de derivats asfàltics, color marró, aplicada en dues mans; capa drenant amb làmina drenant d'estructura nodular de polietilè d'alta densitat (PEAD/HDPE), amb nòduls de 7,5 mm d'altura, resistència a la compressió 150 kN/m² segons UNE-EN ISO 604, capacitat de drenatge 5 l/(s·m) i massa nominal 0,5 kg/m², col·locada sobre l'aïllament.
Criteri de valoració econòmica: El preu inclou l'execució de les rematades en els trobaments amb paraments, revestiments o altres elements rebuts en la seva superfície.
Inclou: Preparació de la superfície suport. Aplicació de l'impermeabilitzant. Tall i preparació de l'aïllament. Col·locació de l'aïllament sobre el parament. Aplicació del morter base i col·locació de la malla de fibra de vidre en la capa de regularització. Resolució dels punts singulars. Formació de juntes. Aplicació de la capa d'acabat. Aplicació de l'impermeabilitzant. Col·locació de la làmina drenant.
Criteri d'amidament de projecte: Superfície mesurada segons documentació gràfica de Projecte.
Criteri de mesura d'obra: Es mesurarà la superfície realment executada segons especificacions de Projecte.

| Codi | Ut | Descripció | Rendiment | Preu | Import |
|---|---|---|---|---|---|
| mt27pii030c | l | Pintura plàstica a emulsió aquosa, Isafort "PINTURAS ISAVAL", a base de derivats asfàltics, color marró, per a aplicar amb brotxa, corró o pistola, impermeable a l'aigua de pluja i elàstica. (material) | 0.8 | 16.35 | 13.080 |
| mt28mav010a | kg | Morter cimentós Rhona T-700 "PINTURAS ISAVAL", color gris, compost de ciment, àrids seleccionats i resines sintètiques, impermeable a l'aigua de pluja i permeable al vapor d'aigua, per a aplicar amb plana dentada, per adherir els panells aïllants i com capa base, previ pastat amb aigua. (material) | 8 | 1.31 | 10.480 |
| mt16pxv010c | m² | Panell rígid de poliestirè extrudit, Panel XPS Rhonatherm "PINTURAS ISAVAL", de color blanc, de 60 mm d'espessor, segons UNE-EN 13164, resistència tèrmica 1,54 m²K/W, conductivitat tèrmica 0,039 W/(mK), Euroclasse E de reacció al foc segons UNE-EN 13501-1. (material) | 1.05 | 23.33 | 24.497 |
| mt28mav030a | m² | Malla de fibra de vidre antiàlcalis, Rhonamesh T-150 "PINTURAS ISAVAL", de 3,5x3,8 mm de llum de malla, de 160 g/m² de massa superficial, 0,52 mm de gruix i de 1x50 m, per armar morters. (material) | 0.55 | 1.94 | 1.067 |
| mt28mav020y | l | Emprimació acrílica, reguladora de l'absorció Reviquarz Primer "PINTURAS ISAVAL", color blanc, permeable al vapor d'aigua i amb resistència als àlcalis i al diòxid de carboni, per a aplicar amb brotxa, corró o pistola. (material) | 0.154 | 4.5 | 0.693 |
| mt28mav040ea | kg | Morter acrílic, Reviquarz G-15 "PINTURAS ISAVAL", acabat remolinat texturat, color blanc, amb una mida màxima de partícula de 1,5 mm, impermeable a l'aigua de pluja, permeable al vapor d'aigua i amb resistència als raigs UV, als àlcalis i a la intempèrie, per a aplicar amb llana, segons UNE-EN 1504-2. (material) | 1.25 | 2.87 | 3.588 |
| mt14gdo010a | m² | Làmina drenant d'estructura nodular de polietilè d'alta densitat (PEAD/HDPE), amb nòduls de 7,5 mm d'altura, resistència a la compressió 150 kN/m² segons UNE-EN ISO 604, capacitat de drenatge 5 l/(s·m) i massa nominal 0,5 kg/m². (material) | 0.2 | 2.09 | 0.418 |
| mo054 | h | Oficial 1ª muntador d'aïllaments. (mà d'obra) | 0.12 | 29.34 | 3.521 |
| mo101 | h | Ajudant muntador d'aïllaments. (mà d'obra) | 0.12 | 25.28 | 3.034 |
| mo039 | h | Oficial 1ª revocador. (mà d'obra) | 0.719 | 28.42 | 20.434 |
| mo079 | h | Ajudant revocador. (mà d'obra) | 0.719 | 25.28 | 18.176 |
| mo032 | h | Oficial 1ª aplicador de productes impermeabilitzants. (mà d'obra) | 0.12 | 28.42 | 3.410 |
| mo070 | h | Ajudant aplicador de productes impermeabilitzants. (mà d'obra) | 0.12 | 25.28 | 3.034 |
| % | % | Costos directes complementaris | 2 % | 105.432 | 2.109 |
|  |  | Costos directes |  |  | 107.541 |

Residus:
- col·locació: mt27pii030c; factor de residu 0.0275
- col·locació: mt28mav010a; factor de residu 0.0066
- col·locació: mt16pxv010c; factor de residu 0.024
- col·locació: mt28mav030a; factor de residu 0.055
- col·locació: mt28mav020y; factor de residu 0.06
- col·locació: mt28mav040ea; factor de residu 0.056964
- col·locació: mt14gdo010a; factor de residu 0.07

## Recursos

**mt27pii030c** l Pintura plàstica a emulsió aquosa
Dades tècniques: Cost energètic 23.863 MJ; Emissió de CO2 1.216 kg; Codi LER 08 01 11; Massa de l'element 1.25 kg; Volum 0.001389 m3
Residus:
- embalatge: re170203 Plàstic. (component de residu); rendiment 0.032 kg; Codi LER 17 02 03; Massa de l'element 1 kg; Volum 0.001667 m3

**mt28mav010a** kg Morter cimentós Rhona T-700 "PINTURAS ISAVAL"
Dades tècniques: Cost energètic 8.478 MJ; Emissió de CO2 0.662 kg; Codi LER 17 01 01; Massa de l'element 1 kg; Volum 0.000667 m3
Residus:
- embalatge: re150101 Envasos de paper i cartró. (component de residu); rendiment 0.014 kg; Codi LER 15 01 01; Massa de l'element 1 kg; Volum 0.001333 m3

**mt16pxv010c** m² Panell rígid de poliestirè extrudit
Dades tècniques: Cost energètic 161.244 MJ; Emissió de CO2 5.150 kg; Codi LER 17 06 04; Massa de l'element 1.8 kg; Volum 0.003 m3
Residus:
- embalatge: re170203 Plàstic; rendiment 0.034 kg

**mt28mav030a** m² Malla de fibra de vidre antiàlcalis
Dades tècniques: Cost energètic 13.504 MJ; Emissió de CO2 0.664 kg; Codi LER 17 02 03; Massa de l'element 0.16 kg; Volum 0.000267 m3
Residus:
- embalatge: re170203 Plàstic; rendiment 0.024 kg

**mt28mav020y** l Emprimació acrílica
Dades tècniques: Cost energètic 101.982 MJ; Emissió de CO2 3.879 kg; Codi LER 17 09 04; Massa de l'element 1.35 kg; Volum 0.0009 m3
Residus:
- embalatge: re150104 Envasos metàl·lics. (component de residu); rendiment 0.042 kg; Codi LER 15 01 04; Massa de l'element 1 kg; Volum 0.001667 m3

**mt28mav040ea** kg Morter acrílic, Reviquarz G-15 "PINTURAS ISAVAL"
Dades tècniques: Cost energètic 15.053 MJ; Emissió de CO2 0.575 kg; Codi LER 17 09 04; Massa de l'element 1 kg; Volum 0.000667 m3
Residus:
- embalatge: re170203 Plàstic; rendiment 0.003 kg

**mt14gdo010a** m² Làmina drenant d'estructura nodular de polietilè d'alta densitat (PEAD/HDPE)
Dades tècniques: Cost energètic 53.284 MJ; Emissió de CO2 2.646 kg; Codi LER 17 02 03; Massa de l'element 0.5 kg; Volum 0.000833 m3
Residus:
- embalatge: re170203 Plàstic; rendiment 0.05 kg
