# Folrat de despenjament de biga metàl·lica, amb plaques de guix laminat

- Propietat de l'arxiu: CYPE Ingenieros S.A.
- Format: FIEBDC-3/2016
- Programa: Generador de preus de la construcció. CYPE Ingenieros, S.A.
- Data: 11/03/2024
- Divisa: EUR
- Costos indirectes: 3 %
- IVA: 21 %

## H Acabaments i ajudes

### HF Folrats

#### HFE D'elements estructurals

**HFE020** m Folrat de despenjament de biga metàl·lica, amb plaques de guix laminat.
Formació de folrat de despenjament de biga metàl·lica, per les dues cares de l'ànima i per l'ala inferior, de 200x200 mm, realitzat mitjançant plaques de guix laminat A / UNE-EN 520 - 1200 / longitud / 12,5 / amb les vores longitudinals afinades; fixació a les dues cares de l'ànima mitjançant cargolat a mestres 60/27 de xapa d'acer galvanitzat, cargolades a la vegada sobre llistons de fusta de 40x40 mm, col·locats a pressió, amb una separació entre eixos de 30 cm; i fixació a l'ala inferior mitjançant cargolat a mestres 60/27 de xapa d'acer galvanitzat, col·locades a pressió en clips metàl·lics. Inclús perfils, clips, cargols i pasta i cinta per al tractament de junts.
Inclou: Replanteig. Col·locació i aplomat dels llistons. Senyalització dels punts d'ancoratge. Col·locació i fixació dels perfils sobre els llistons. Instal·lació de clips. Col·locació a pressió de les mestres contra els clips. Fixació de les plaques. Tractament de junts.
Criteri d'amidament de projecte: Longitud mesurada segons documentació gràfica de Projecte.
Criteri de mesura d'obra: Es mesurarà la longitud realment executada segons especificacions de Projecte.

| Codi | Ut | Descripció | Rendiment | Preu | Import |
|---|---|---|---|---|---|
| mt07mee203df | m | Llistó de 40x40 mm de secció, de fusta de pinastre (Pinus pinaster), tractada en autoclau, amb classe d'ús 4, segons UNE-EN 335, acabat raspallat, amb humitat inferior al 20%. (material) | 1.2 | 1.7 | 2.040 |
| mt12psg050c | m | Mestra 60/27 de xapa d'acer galvanitzat, d'ample 60 mm, segons UNE-EN 14195. (material) | 4 | 0.84 | 3.360 |
| mt12www040b | U | Cargol autoforadant d'acer galvanitzat, de 4 mm de diàmetre i 25 mm de longitud, per a fixació d'elements metàl·lics sobre suport de fusta. (material) | 6 | 0.02 | 0.120 |
| mt12pmk011a | U | Clip de protecció de 72x48x41 mm. (material) | 1.67 | 0.68 | 1.136 |
| mt12psg010a | m² | Placa de guix laminat A / UNE-EN 520 - 1200 / longitud / 12,5 / amb les vores longitudinals afinades. (material) | 0.714 | 4.01 | 2.863 |
| mt12psg081c | U | Cargol autoperforant 3,5x25 mm. (material) | 18 | 0.01 | 0.180 |
| mt12psg030a | kg | Pasta de segellament, segons UNE-EN 13963. (material) | 0.5 | 0.9 | 0.450 |
| mt12psg040a | m | Cinta microperforada de paper, segons UNE-EN 13963. (material) | 0.321 | 0.04 | 0.013 |
| mo053 | h | Oficial 1ª muntador de prefabricats interiors. (mà d'obra) | 0.257 | 29.34 | 7.540 |
| mo100 | h | Ajudant muntador de prefabricats interiors. (mà d'obra) | 0.257 | 25.28 | 6.497 |
| % | % | Costos directes complementaris | 2 % | 24.199 | 0.484 |
|  |  | Costos directes |  |  | 24.683 |

Residus:
- col·locació: mt07mee203df; factor de residu 0.0139167
- col·locació: mt12psg050c Mestra 60/27 de xapa d'acer galvanitzat, d'ample 60 mm, segons UNE-EN 14195; factor de residu 0.0188
- col·locació: mt12www040b; factor de residu 0.00533333
- col·locació: mt12psg010a Placa de guix laminat A / UNE-EN 520 - 1200 / longitud / 12,5 / amb les vores longitudinals afinades; factor de residu 0.018
- col·locació: mt12psg081c Cargol autoperforant 3,5x25 mm; factor de residu 0.00533333
- col·locació: mt12psg030a Pasta de segellament, segons UNE-EN 13963; factor de residu 0.03
- col·locació: mt12psg040a Cinta microperforada de paper, segons UNE-EN 13963; factor de residu 0.0440299

## Recursos

**mt07mee203df** m Llistó de 40x40 mm de secció
Dades tècniques: Cost energètic 55.391 MJ; Emissió de CO2 -0.875 kg; Codi LER 17 02 01; Massa de l'element 0.66 kg; Volum 0.0006 m3
Residus:
- embalatge: re170203 Plàstic. (component de residu); rendiment 0.002 kg; Codi LER 17 02 03; Massa de l'element 1 kg; Volum 0.001667 m3

**mt12psg050c** m Mestra 60/27 de xapa d'acer galvanitzat, d'ample 60 mm, segons UNE-EN 14195
Dades tècniques: Cost energètic 70.752 MJ; Emissió de CO2 2.171 kg; Codi LER 17 04 05; Massa de l'element 0.53 kg; Volum 0.000252 m3
Residus:
- embalatge: re170203 Plàstic; rendiment 0.005 kg

**mt12www040b** U Cargol autoforadant d'acer galvanitzat
Dades tècniques: Cost energètic 0.038 MJ; Emissió de CO2 0.005 kg; Codi LER 17 04 05; Massa de l'element 0.0015 kg
Residus:
- embalatge: re150101 Envasos de paper i cartró. (component de residu); rendiment 0.001 kg; Codi LER 15 01 01; Massa de l'element 1 kg; Volum 0.001333 m3

**mt12psg010a** m² Placa de guix laminat A / UNE-EN 520 - 1200 / longitud / 12,5 / amb les vores longitudinals afinades
Dades tècniques: Cost energètic 282.157 MJ; Emissió de CO2 4.204 kg; Codi LER 17 08 02; Massa de l'element 10.73 kg; Volum 0.01073 m3
Residus:
- embalatge: re170203 Plàstic; rendiment 0.004 kg

**mt12psg081c** U Cargol autoperforant 3,5x25 mm
Dades tècniques: Cost energètic 0.015 MJ; Emissió de CO2 0.002 kg; Codi LER 17 04 05; Massa de l'element 0.0015 kg
Residus:
- embalatge: re150101 Envasos de paper i cartró; rendiment 0.001 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
